# Neubau Realschule-Plus Bobenheim Roxheim
Angebotsaufforderung (GAEB DA XML 3.2, DA83)
Projekt: BOBENHEIM ROXHEIM
Währung: EUR
Auftraggeber: Kreisverwaltung Rhein-Pfalz-Kreis
Erstellt mit: SOFTTECH GmbH / GXML Toolbox V3.3 R20220330, AVANTI pro 2022, 12.05.2026

## 21 Dachabdichtungsarbeiten
Datum: 20.09.2023

*Hinweis: Allgemeine Regelungen für Bauarbeiten jeder Art - DIN 18299*
Baubeschreibung
VOB Teil C
Allgemeine Technische Vertragsbedingungen für Bauleistungen (ATV)
Allgemeine Regelungen für Bauarbeiten jeder Art - DIN 18299

Hinweis:
Die Ordnungsziffern der nachfolgenden Punkte entsprechen der VOB C, DIN18299.
Ordnungsziffern der VOB C DIN 18299 die nicht aufgeführt sind, bedürfen bei der vorliegenden Leistungsbeschreibung keiner gesonderten Angaben.

Soweit in der Leistungsbeschreibung auf Technische Spezifikationen, z.B. nationale Normen, mit denen Europäische Normen umgesetzt werden, europäische technische Zulassungen, gemeinsame technische Spezifikationen, internationale Normen, Bezug genommen wird, werden auch
ohne den ausdrücklichen Zusatz: "oder gleichwertig", immer gleichwertige Technische Spezifikationen in Bezug genommen.

0.1 Angaben zur Baustelle

0.1.1 Lage der Baustelle, Umgebungsbedingungen, Zufahrtsmöglichkeiten und Beschaffenheit der Zufahrt sowie etwaige Einschränkungen bei ihrer Benutzung.

Das Baugrundstück liegt in Bobenheim-Roxheim  und ist über die Grünstadter Straße und den Oberweg an das öffentliche Straßennetz angebunden.

Die Baustellenzufahrt erfolgt  von Nordwesten über den Oberweg.Die Ein- und Ausfahrt auf der Baustelle muss gemäß den verkehrsrechtlichen Vorschriften und den örtlichen Gegebenheiten erfolgen.

Ausbesserungen von Schäden, die durch den Transport im Straßenbereich entstanden sind, sind vom AN zu tragen. Kosten für die Reinigung der öffentlichen Wege und Straßen gehen zu Lasten des AN.

Erforderliche Mobilkranstandorte und Standorte für Schrägaufzüge für zeitlich begrenzte Einsätze sind in Abstimmung mit der Bauleitung festzulegen.

Die Belastung durch den Kran ist statisch nachzuweisen.

0.1.2 Besondere Belastungen aus Immissionen sowie besondere klimatische oder betriebliche Bedingungen.
Aufgrund laufenden Schulbetriebs und sonstiger Einschränkungen auf dem Schulgelände der Realschule Plus kann es während der Bauzeit zu Änderungen der oben genannten Verkehrsführung kommen, so dass hierdurch auch die Baustellenzufahrt den dann gegebenen Voraussetzungen angepasst werden muss.

0.1.3 Art und Lage der baulichen Anlagen, z. B. auch Anzahl und Höhe der Geschosse.

Lage der baulichen Anlagen:
Siehe beigefügter Lage- und Baustelleneinrichtungsplan.

Die herzustellenden Gebäude werden als selbstständige, freistehende Baukörper (kein Anbau an Bestandsgebäude) ausgebildet.

Gebäudedaten:

Gesamtbaumaßnahme

Brutto Geschossfläche BGF: ca. 5.979,56 m²
Brutto Rauminhalt BRI: 22.158,23 m³

- Länge: ca. 49,00m
- Breite: ca. 39,00m
- Höhe ab OK Gelände: ca. 11,72m
- Höhe ab UK Bodenplatte UG: ca. 15,35m
- UK Bodenplatte UG: ca. -3,65m unter OK FFB Erdgeschoss
- UK Bodenplatte: ca. -0,45m unter OK FFB Erdgeschoss
- OKFFB Erdgeschoss: ca. +/- 0.00m = ca. 93,80m ü. NN
- OK Gelände: ca. - 0.02m = ca. 93,78m ü. NN
- Anzahl der Geschosse: 3 Vollgeschosse + Untergeschoss ( teilweise eingegraben)

Der Neubau der Realschule Plus in Bobenheim-Roxheim wird mit Ortbeton, Fertig- und Halbfertigteilen aus Stahlbeton in Massivbauweise errichtet und mit hinterlüfteten Vormauerziegeln verkleidet. Das Dach des Gebäudes wird als Flachdach auf der obersten Stahlbetondecke ausgeführt.

0.1.4 Verkehrsverhältnisse auf der Baustelle, insbesondere Verkehrsbeschränkungen.

Siehe Punkt 0.1.1

Für die Versorgung und Belieferung der Baustelle, Materialan- und Abtransporte,  gem. beigefügtem Lage- und Baustelleneinrichtungsplan.

Auf dem gesamten Baugelände gilt die StVo (Straßenverkehrsordnung) und die Geschwindigkeitsbegrenzung auf Schrittgeschwindigkeit.

Verunreinigungen oder Beschädigungen öffentlicher Verkehrsanlagen, müssen durch den Verursacher sofort gemeldet, beseitigt bzw. instandgesetzt werden.
Kosten gehen zu Lasten des AN.
Besonders verkehrsbehindernde Maßnahmen ( Lieferung Fertigteile ), sind vorher mit dem Auftraggeber und der Bauleitung abzusprechen und zu koordinieren.

0.1.5 Für den Verkehr freizuhaltende Flächen.

Die Ein- und Ausgänge, Verkehrswege für Zu- und Abfahrten, sowie brandschutzrelevante Flächen (z.B. Feuerwehraufstellflächen, Flucht- und Rettungswege, Sammelpunkte, etc.) angrenzender Gebäude müssen ständig freigehalten werden.
Die Zu- und Abfahrten zur öffentlichen Straße müssen ständig freigehalten werden.

0.1.6 Art, Lage, Maße und Nutzbarkeit von Transporteinrichtungen und Transportwegen, z. B. Montageöffnungen.

Transporteinrichtungen, insbesondere Förderanlagen stehen seitens des AG nicht zur Verfügung.

0.1.7 Lage, Art, Anschlußwert und Bedingungen für das Überlassen von Anschlüssen für Wasser, Energie und Abwasser.

Baustrom und Bauwasser werden vom AG zur Verfügung gestellt.

Für Baustrom stehen mindestens 2 Unterverteiler jeweils an der Grundstücksgrenze zur Verfügung.
Einer im Nordosten in der Mitte der Gebäudeflucht und der andere an der Westecke des Grundstücks nahe dem Zugang von der Grünstadter Straße.

Der Bauwasseranschluss befindet sich im Bereich der Toilettenanlage in der Nähe des Bestandsgebäudes "Mensa"

Es ist untersagt, Zement-, Gips- und Putzschlämmen in die Kanalisation zu entsorgen.

0.1.8 Lage und Ausmaß der dem Auftragnehmer für die Ausführung seiner Leistungen zur Benutzung oder Mitbenutzung überlassenen Flächen, Räume.

Siehe beigefügter Lage- und Baustelleneinrichtungsplan.

Der Platzbedarf und die Baustelleneinrichtung ist mit der Bauleitung vor Beginn der Arbeiten abzustimmen.

Lagerflächen für Baumaterialien, Baustoffe usw. werden im Einvernehmen mit der örtlichen Bauleitung benannt.
Für die Verwendung von Geräten und Materialtransport sind entsprechende Schichten zu Lastverteilung zu planen, auszuführen und einzukalkulieren.
Nicht genehmigte Bautüren innerhalb der Gebäude werden zu Lasten des AN entfernt. Die örtliche Bauleitung kann jederzeit ein Um- und Abräumen der Aufenthaltsräume und Materiallager verlangen. Dieser Aufforderung ist unverzüglich und ohne besondere Vergütung nachzukommen. Kommt der AN der mündlichen Aufforderung nicht nach, so ist die örtliche Bauleitung befugt, zu Lasten des säumigen AN diese Arbeiten durchführen zu lassen.
Die Bewachung und Verwahrung der Baubuden, Arbeitsgeräte usw. des AN oder seiner Erfüllungsgehilfen - auch während der Arbeitsruhe - ist ausschließlich Sache des AN.

Die Baustelleneinrichtung erfolgt nur auf den im Baustelleneinrichtungsplan ausgewiesenen Flächen, in Abstimmung mit der örtlichen Objektüberwachung.

0.1.11 Besondere umweltrechtliche Vorschriften.

Immissions und Umweltschutz
Das geltende Kreislaufwirtschafts- und Abfallgesetz ist lückenlos zu erfüllen. Landesabfallgesetze sowie Satzungen der öffentlich rechtlichen Entsorgungsträger sind zu beachten.
Verpackungs-, Restmaterialien und Baustellenabfälle sind gemäß der gesetzmäßig vorgeschriebenen Entsorgung zu beseitigen und sind Eigentum des AN.

0.1.12 Besondere Vorgaben für die Entsorgung, z. B. besondere Beschränkungen für die Beseitigung von Abwasser und Abfall.

Die Beseitigung von Schutt, Abfall, Verpackungs- und Abdeckmaterial hat von jedem Auftragnehmer arbeitstäglich zu erfolgen. Die Möglichkeit der Containerstellung sowie deren Standorte sind mit der Bauleitung abzustimmen. Eine Lagerung von Abfällen und Schutt auf der Baustelle ist unzulässig.

Bei der Schuttbeseitigung sind die geltenden Vorschriften des Landes bzw. der Kommune zu beachten. Grundsätzlich sind Verpackungen und Transportpaletten kostenlos gemäß Abfallbeseitigungsgesetz vom AN von der Baustelle zu entfernen.

0.1.14 Art und Umfang des Schutzes von Bäumen, Pflanzenbeständen, Vegetationsflächen, Verkehrsflächen, Bauteilen, Bauwerken, Grenzsteinen und dergleichen im Bereich der Baustelle.

Zu erhaltende Bäume dürfen während der Bauzeit weder beschädigt, oder durch Erdarbeiten ausgetrocknet werden.

0.1.15 Art und Umfang der Regelung und Sicherung des öffentlichen Verkehrs.
Die Feuerwehrzufahrten der umliegenden Gebäude sind während der gesamten Bauzeit in ihrer Funktion zu erhalten.

0.1.19 Gegebenenfalls gemäß der Baustellenverordnung
getroffene Maßnahmen.

Der Auftraggeber hat zur Wahrnehmung seiner Pflichten aus der Baustellenverordnung einen Sicherheits- und Gesundheitsschutz-Koordinator (SiGeKo) beauftragt.
Der SiGeKo stellt eine Baustellenordnung auf, deren Forderungen einzuhalten sind. Die Baustellenordnung wird Vertragsbestandteil.
Der SiGeKo nimmt jederzeit Einfluß auf die sicherheits- und
gesundheitstechnisch korrekte Abwicklung der Baustelle und führt unangekündigte Kontrollen vor Ort durch. Die Mängel werden der Bauleitung mittels Bericht angezeigt und
sind umgehend durch den AN zu beseitigen.
Der AN, einschließlich seiner etwaigen Nachunternehmer, werden darauf hingewiesen, dass sie die für die
Koordination der sicherheits- und gesundheitsrelevanten Punkte nötigen Unterlagen rechtzeitig zur Verfügung zu stellen haben. Der AN hat seine Arbeiter anhand der Gefährdungsanalyse nachweislich zu unterweisen.
Erforderliche Sicherheitseinrichtungen, die auch zum Schutz anderer auf der Baustelle verkehrender Personen
zu dienen haben, darf der AN während oder nach Beendigung der eigenen Arbeiten nur mit ausdrücklicher
Zustimmung der örtlichen Bauleitung entfernen.

0.1.20 Besondere Anordnungen, Vorschriften und Maßnahmen der Eigentümer oder der anderen Weisungsberechtigten von Leitungen, Kabeln, Dränen, Kanälen, Straßen, Wegen, Gewässern, Gleisen, Zäunen und dergleichen im Bereich der Baustelle.
Die Bauausführung erfolgt während der üblichen Arbeitszeiten (7:00 - 19:00 Uhr werktags). Die Ausführung von Arbeiten außerhalb der vorgenannten Arbeitszeiten bedarf der Zustimmung des AG. An Sonn- und Feiertagen ist vom AN eigenverantwortlich die Zustimmung der zuständigen Behörde einzuholen.

Die Regelungen und Arbeitsschutzrichtlinien für das Personal von Fremdfirmen bei der Durchführung von Auftragsarbeiten auf dem Gelände  der Realschule Plus Bobenheim-Roxheim sind einzuhalten.

0.1.22 Art und Zeit der vom Auftraggeber veranlaßten Vorarbeiten.

Bereits ausgeführte Leistungen zum Ausführungsbeginn:

- Baustelleneinrichtung
- Rohbauarbeiten
- Gerüstarbeiten

0.1.23 Arbeiten anderer Unternehmer auf der Baustelle.

Der Auftragnehmer ist verpflichtet, seine Arbeiten mit anderen am Bau tätigen Unternehmern so zu koordinieren, dass keine Unterbrechungen bzw. Behinderungen im Bauablauf eintreten. Daraus bedingte Erschwernisse sind in die Einheitspreise einzurechnen.

0.2 Angaben zur Ausführung

Ausführungszeiten siehe weitere bes. Vertragsbedingungen bzw. den gesetzlichen Bestimmungen.

0.2.1 Vorgesehene Arbeitsabschnitte, Arbeitsunterbrechungen und -beschränkungen nach Art, Ort und Zeit sowie Abhängigkeit von Leistungen anderer.

Die gesamte Baumaßnahme wird in einem Zuge und kontinuierlich durchgeführt.

0.2.8 Mitbenutzung fremder Gerüste, Hebezeuge, Aufzüge, Aufenthalts- und Lagerräume, Einrichtungen und dergleichen durch den Auftragnehmer.

Alle Gerüste, die nicht als Nebenleistung gemäß VOB zu erbringen sind, sind bauseitig vorhanden oder werden gemäß LV-Position vom AN gefordert und vergütet.

Ein Sanitärcontainer wird vom AG bauseits, an einer zentralen Stelle,  gestellt und unterhalten.

Es ist davon auszugehen, dass bauseits keine technische Hilfsmittel zum vertikalen und horizontalen Transport von Materialien gestellt werden (z. B. mobile Lastenaufzüge, Personenaufzüge, etc.). Bauseitige Aufenthalts- und Lagerräume zur Mitbenutzung durch den AN stehen nicht zur Verfügung.

0.2.13 Art und Umfang der vom Auftraggeber verlangten Eignungs- und Gütenachweise.

Prüfungen und Nachweise:
Art und Umfang der Eignungs-, Güte- und Kontroll- und sonstigen Prüfungen, sowie der Nachweise über die Eignung der Bauprodukte richten sich nach den vertraglichen Bestimmungen.
Die Durchführung dieser Prüfungen, sowie die Erbringung der Nachweise, gelten als Nebenleistung, soweit im Vertrag nichts anderes geregelt ist.
Soweit auf Grund von Rechts- und Verwaltungsvorschriften Prüfungen oder Abnahmen gefordert jedoch nicht Vertragsinhalt sind, hat der Auftragnehmer deren Durchführung in Abstimmung mit dem Auftraggeber zu veranlassen.
Die Kosten für diese Leistungen werden dem Auftragnehmer gegen Originalrechnungen und Nachweise (Prüfzeugnisse, Bescheinigungen, Atteste, usw.) vom Auftraggeber gesondert erstattet.
Die Termine für die Durchführung von Prüfungen bzw. Abnahmen hat der Auftragnehmer so rechtzeitig festzulegen, dass im Bauablauf keine Unterbrechungen bzw. Behinderungen entstehen.

Bauprodukte (Baustoffe, und Bauteile, usw.):
Angaben über zu benennende Bauprodukte sind im
Leistungsverzeichnis, sofern abgefragt, vorzunehmen. Bauprodukte dürfen nur verwendet werden, wenn der Nachweis über deren Eignung gemäß DIN 18299 erbracht ist. Bei der Bauausführung sind die Herstellervorschriften zu beachten.

Für sämtliche Bauteile mit brandschutztechnischen Anforderungen sind die erforderlichen Prüfzeugnisse und bauaufsichtlichen Zulassungen vor der Ausführung vorzulegen.

0.2.22 Abrechnung nach bestimmten Zeichnungen oder Tabellen.
Die Abrechnung erfolgt grundsätzlich nach Plan.
Sofern abzurechnende Bauteile nur auf durch den Auftragnehmer zu fertigenden Werkstatt- oder Detailausführungszeichnungen erkennbar sind, sind diese Unterlagen incl. den erforderlichen Listen und oder Tabellen vor Ausführung der Leistung dem Bauherrn bzw. der Objektüberwachung vorzulegen und Rechnungsunterlagen nochmals beizulegen.

Die Abrechnung erfolgt nach den vom AN zu erstellenden Abrechnungsplänen.

Zusätzliche Angaben zur Ausführung über Ordnungsziffern der VOB C DIN 18299 hinaus

0.2.23 Grundlagen.

a) Maßgebend für die nachstehend ausgeschriebenen Leistungen und deren vertragsgemäße Ausführung sind neben den beigefügten Unterlagen folgende nicht beigefügte Unterlagen:

Die VOB gilt im Ganzen.

- anerkannten Regeln der Technik
- bauaufsichtlichen Zulassungen und Prüfzeugnisse
- Verarbeitungsvorschriften und Empfehlungen der Hersteller
- Unfallverhütungsvorschriften der Berufsgenossenschaften
Maßgeblich ist die jeweils neueste gültige Fassung.

Die dem Leistungsverzeichnis beiliegenden Pläne und Berechnungen gelten als zeichnerische bzw. rechnerische Beschreibung der auszuführenden Leistung und dienen ausschließlich der Kalkulation. Es handelt sich ausdrücklich noch nicht um die Ausführungspläne.. Gleiches gilt für  beiliegende Gutachten.

Die Hinweise zum Bauablauf sind lediglich Hinweise zur Baudurchführung und haben keinen Anspruch auf Vollständigkeit. Der Bauablauf ist vom AN unter Berücksichtigung statischer und konstruktiver Zwangspunkte und Eckdaten der Bauzeit sowie den genannten Einschränkungen zu planen.

Sofern in den einzelnen Leistungspositionen die Vorgänge „Herstellen“, „Liefern“, „Einbauen“ bzw. „Montage“ nicht gesondert beschrieben sind, gelten diese Vorgänge einschließlich aller dafür erforderlichen Leistungen als beschrieben und sind im Angebotspreis einzurechnen.
Arbeiten Dritter zur Fertigstellung der Leistungen sind nicht vorgesehen, sofern dies in den Positionen nicht ausdrücklich beschrieben ist.

0.2.24 Vertretung des AN an der Baustelle.

Für die Leistung aller Aufgaben ist der AN verpflichtet auf der
Baustelle einen bevollmächtigten Vertreter zu benennen und zur Verfügung des AG, bzw. dessen Vertreter zu halten. Die Benennung des Bauführers hat spätestens eine Woche nach Auftragserteilung zu erfolgen.

Der Bauführer darf nur aus wichtigem Grund ausgetauscht werden. Ein Wechsel des Bauführers ist rechtzeitig mit entsprechender Begründung anzumelden. Der Bauführer, dessen Vertreter, oder der Fachbauleiter müssen der deutschen Sprache in Wort und Schrift fließend mächtig sein.

Aus wichtigem Grund kann der AG den sofortigen Austausch fordern.

0.2.25 Koordinationsgespräche / Baubesprechungen.

Der Auftragnehmer hat für die Dauer seiner Leistung zu den Baubesprechungen, die der Auftraggeber regelmäßig durchführt, einen geeigneten bevollmächtigten Vertreter zu entsenden. Die Besprechungen finden jeweils 1x pro Woche zu einem festen Termin (="Jour Fixe") statt.

0.2.26 Bauablauf.

Der Bauablauf erfolgt nach jeweils gültigem Bauzeitenplan des AG und den vertraglichen Vereinbarungen.

0.2.27 Bautagesberichte.

Der Auftragnehmer hat Bautagesberichte zu führen und diese der örtlichen Bauleitung wöchentlich, vorzugsweise in digitaler Form,  zu übergeben.

Diese müssen alle Angaben enthalten, die für die Ausführung und Abrechnung des Auftrages von Bedeutung sein können, aber mindestens Angaben über das Wetter, Temperatur, Zahl und Art der eingesetzten Großgeräte, Zahl der Arbeitskräfte, den wesentlichen Baufortschritt (mit Beginn und Ende von Leistungen grösseren Umfangs), Unfälle und sonstige besondere Vorkommnisse enthalten.

In den Tagesberichten dürfen keine Angaben zu Behinderungen oder Stundenlohnarbeiten aufgenommen werden. Eventuelle Eintragungen diesbezüglich gelten als nicht geschrieben.

0.2.28 Vom AG zur Verfügung gestellte Ausführungsunterlagen.

Die für die Bauausführung maßgeblichen Ausführungsunterlagen (Ausführungszeichnungen, Berechnung, Behördenbescheide usw.), werden dem
AN nach Auftragserteilung rechtzeitig vor Ausführung der jeweiligen Leistung - gegen Empfangsbestätigung - ausgehändigt.

Die Ausführungsunterlagen werden dem AN 2-fach im Papierformat und 1-fach in digitaler Form übermittelt. Abweichungen gegenüber diesen Unterlagen bedürfen der schriftlichen Beantragung des Auftragnehmers und der Zustimmung durch den Auftraggeber.

0.2.29 Vom AN zu erbringenden Ausführungsunterlagen.

Vom AN zu fertigende Unterlagen sind nach Abstimmung mit den vom AG bestellten Fachingenieuren 3-fach in Papierform und zusätzlich in digitaler Form an den AG zur Prüfung und Freigabe vorzulegen.

Die Art der Unterlagen sind gemäß VOB als Nebenleistung zu erbringen oder über die Nebenleistung hinausgehende Unterlagen in den Leistungspositionen gesondert gefordert.

Von den vorgelegten Unterlagen erhält der AN ein Exemplar mit Prüfvermerk zurück. Bei Korrekturen des AG ist die Vorlage nach Übernahme der Korrekturen zu wiederholen.

Die Ausführungsunterlagen sind bei dem AG rechtzeitig, jedoch spätestens 18 Werktage vor der Ausführung einzureichen.

Soweit in den Ausschreibungsunterlagen darauf hingewiesen, hat der AN erforderliche behördliche Genehmigungen, Prüfungen, notwendige Nachweise, sowie Zulassungen und Gestattungen rechtzeitig einzuholen und notwendige statische Berechnungen zu erstellen.

0.2.30 Bauzeitenplan des AN.

Der AN ist verpflichtet, nach Absprache mit der Bauleitung, zwei Wochen nach Auftragsvergabe, bei Überarbeitung unverzüglich, einen genauen Bauzeitenplan (Bauablaufplan als Balkenplan) für seine Leistungen unter Berücksichtigung der Terminvorgaben dem AG vorzulegen.

Der Bauzeitenplan ist 3-fach in Papierform und zusätzlich 2-fach in digitaler Form vorzulegen. Die Bauleitung fertigt einen Gesamt-Bauzeitenplan, in welchem die vorgenannten Termine eingearbeitet werden.

Die Rahmen- und Zwischentermine werden damit verbindlich. Rahmen- und Zwischentermine, auch nach vereinbarten Verschiebungen, werden Vertragsfristen im Sinne der VOB.

Die Kosten für die Erstellung des Bauablaufplan sind in die
Einheitspreise einzukalkulieren.

0.2.31 Abnahmen.

In jedem Falle ist eine förmliche Abnahme nach Fertigstellung der gesamten geschuldeten Leistungen, einschl. Dokumentation, durchzuführen. Diese förmliche Abnahme wird nicht durch eine vorzeitige Benutzung, die Inbetriebnahme der Leistung, eine bauaufsichtliche oder sonstige behördliche Abnahme oder die Anweisung der Schlusszahlung etc. ersetzt.

Über die Abnahme wird ein Protokoll erstellt.

Wurde die förmliche Abnahme verweigert, ist nach
Mängelbeseitigung eine erneute Abnahme zu beantragen.
Mit dem schriftlichen Antrag auf erneute Abnahme hat der AN den Nachweis zu führen, daß die wesentlichen Mängel nicht mehr vorliegen.

0.5 Abrechnungseinheiten

0.5 Abrechnung

0.5.1 Abrechnungspläne.

Die Abrechnung erfolgt nach den vom AN zu erstellenden Abrechnungsplänen.

Ausführung gemäß Zeichnung,
Zeichnungsnr.:

Baustelleneinrichtung
AP_A_0.01_BE-2_ Baustelleneinrichtung Phase 2

Allgemeine Pläne
Grundrisse
AP_A_1.01_GR_UG Grundriss UG
AP_A_1.03_GR_EG_T1 Grundriss EG Teil 1
AP_A_1.04_GR_EG_T2 Grundriss EG Teil 2
AP_A_1.06_GR_OG1_T1 Grundriss OG1 Teil 1
AP_A_1.07_GR_OG1_T2 Grundriss OG1 Teil 2
AP_A_1.09_GR_OG2_T1 Grundriss OG2 Teil 1
AP_A_1.10_GR_OG2_T2 Grundriss OG2 Teil 2
Ansichten
AP_A_3.01_AN_01_NW Ansicht 1_NORD-WEST
AP_A_3.02_AN_02_NO Ansicht 2_NORD-OST
AP_A_3.03_AN_03_SO Ansicht 3_SÜD-OST
AP_A_3.04_AN_04_SW Ansicht 4_SÜD-WEST

21_Dachabdichtungsarbeiten
AP_A_1.12_DA_T1_Dacharbeiten_Dachaufsicht Teil 1
AP_A_1.13_DA_T2_Dacharbeiten_Dachaufsicht Teil 2
AP_A_8.01_DA_DE_01-03_Dachdetails 01 - 03
AP_A_8.02_DA_DE_04-09_Dachdetails 04 - 09

### Gewerk 01 Dachabdichtungsarbeiten Allgemeines

#### Titel 01.01 Allgemeines

*Hinweis: Angaben zur Ausführung*
Angaben zur Ausführung - Ergänzungen

zu 0.2. 1 Arbeitsabschnitte
Die gesamte Baumaßnahme wird in einem Zuge durchgeführt.
Die Ausführung der Dachabdichtungsarbeiten hat gemäß Terminplan abschnittsweise  zu erfolgen.
Insbesondere die getrennte Ausführungszeiten  für Ausführungsabschnitt 1  ( Hauptleistung ) und Ausführungs- abschnitt 2  ( Bekiesung und Dachbegrünung) ist bei der Kalkulation zu berücksichtigen.

0.2.1
Vorgesehene Arbeitsabschnitte, Arbeitsunterbrechungen und - beschränkungen nach Art, Ort und zeit sowie Abhängigkeit von Leistungen anderer.
Die Ausführungen je Ausführungsabschnitt erfolgt grundsätzlich nicht fortlaufend . Die Arbeitsunterbrechung von 6 Monaten ist einzukalkulieren.

zu.0. 2.12 Referenzen / Nachweise

Für die gesamte Bedachung ist ein Nachweis der harten Bedachung gemäß LBauO zu führen und vor der Ausführung bzw. auf Verlangen vorzulegen.
Dies gilt auch für alle Anschlüsse an Aufbauten wie Oberlichter, Lichtkuppeln usw.
Für das Gewicht der Bekiesung und des Gründaches  ist der Nachweis der Gesamtlast ( < 150 kg/m²) zu führen um die Übereinstimmung mit den statischen Berechnungen zu gewährleisten.
Für die o.g. Nachweise erfolgt keine gesonderte Vergütung.

**01.01.0010 Berechnung Ablaufleistung Abläufe und Notüberläufe**
Berechnung Freispiegelentwässerung der Abläufe und Notabläufe

Für die Dachflächen ist eine Vorbemessung der Entwässerung vorgenommen worden.
Die Angaben des Leistungsverzeichnisses beruhen auf dieser Grundlage.
Für die endgültige Ausführung ist unter Berücksichtigung der verwendeten Produkte nochmals ein rechnerischer Nachweis für die Dachfläche zu führen:
Entwässerungsnachweis nach DIN 1986-100 für die Entwässerung und Notentwässerung.
Menge: 1,000 psch

**01.01.0020 Verlegepläne Dämmung**
Verlegepläne Dämmung

Die Planung der Gefälledämmung auf Grundlage der Architektenpläne ist in prüfbarer Form zu liefern.

Mit der Planung ist eine Berechnung des U-Wertes für die gesamte Dachfläche vorzulegen.
Der Gesamt-U-Wert von 0,2 W/m2K darf nicht überschritten werden.
Bei Überschreitung ist die Planung anzupassen und erneut vorzulegen.

Anzahl der Ausfertigungen :
Vorlage vorläufig nur in digitaler Form an den AG vertreten durch den Architekten/ Fachplaner, im Zuge der Dokumentation in Papierform siehe Leistungsbeschreibung Dokumentation
Menge: 1,000 psch

*Hinweis: Baustelleneinrichtung*
Baustelleneinrichtung

Das  Einrichten, Vorhalten und Räumen der Baustelle für sämtliche in der  Leistungbeschreibung aufgeführten Leistungen ist als Nebenleistung gemäß DIN 18299 zu erbringen und wird nicht gesondert vergütet.

Die Art und der Umfang der Baustelleneinrichtung (BE ) ist dem AN überlassen.

Zur Baustelleneinrichtung zählen insbesondere:
- Transport- und Hebeeinrichtungen
- Material- und Werkzeugcontainer
- Aufenthaltscontainer, sofern erforderlich
- Einrichtungen für Abfallentsorgung ( z.B. Abfallcontainer )
- Lagerflächen für Materialien

Aufenthalts- und Lagerraum sind nur als gestapelte Container ( untere Ebene  Lagerraum, obere Ebene Aufenthalt) an im Baustelleneinrichtungsplan dargestellten Standorten möglich.

Die Art und Anzahl, maximal 2 Stück, der Container erfolgt nach Wahl bzw. den Bedürfnissen der ausführenden Firma und den gesetzlichen Vorschriften.
Das Liefern und Räumen der Container ist in die Baustelleneinrichtung einzukalkulieren.
Als Besondere Leistung werden ausgeschrieben und gesondert vergütet die Vorhaltung der Aufenthalts- und Lagercontainer .

**01.01.0030 Container Vorhaltung**
Container Vorhaltung

Aufenthalts- und Magazincontainer,
Ausführung im Rahmen der sonstigen Anforderungen nach Wahl des AN,
vorhalten für die Dauer der eigenen Ausführungen.
Nach beendigung der Hauptleistung sind alle Container abzubauen.

Vorhaltedauer : Dauer der eigenen Ausführungen
 bis ca. 6 Monate.
Menge: 1,000 psch

*Hinweis: Dokumentation*
Dokumentation

Als Dokumentation sind folgende voneinander unabhängige Dokumentationen zu liefern  bzw. zu erbringen:

A.) Brandschutzdokumentation
B.) Allgemeine Gewerkedokumentation

Form der Dokumentation:
Die Dokumentunterlagen sind in genormten Ordnern mit 190 mm Rückenschildlänge sowie nachfolgendem Verzeichnis zu übergeben. Zusätzlich sind alle Dokumentationsunterlagen als pdf-Datei auf Datenträger abzugeben.
Sämtliche alphanummerische Daten sind in einem gängigen
Datenformat (Excel, Access) zu liefern.

Alle Plan-Unterlagen als: 3 Satz Papierunterlage,
1 CAD-Datei (dwg, pdf) auf Datenträger

Spezifikation der Dokumentationen:

A.) Brandschutzdokumentation
Register 1.)
Auflistung sämtlicher brandschutzrelevanter Bauteile mit Angabe der Verortung.
Register 2.)
Bescheinigungen
- Fachbauleitererklärung
- Errichtererklärung
- Übereinstimmungserklärung für den Einbau von
Feuerabschlüssen
In den Bescheinigungen müssen die Produkte genannt sein und die Verwendbarkeitsnachweise

Zulassungsnummern der bauaufsichtlichen Zulassungen
Register 3.)
Herstellerangaben von brandschutzrelevanten Bauprodukten
Register 4.)
Abnahmebescheinigung

B.) Allgemeine Gewerkedokumentation ( gilt für alle Bauteile)

Register 1.)
Inhaltsverzeichnis

Register 2.)
Bescheinigungen
- Fachbauleitererklärung
- Errichtererklärung
- Übereinstimmungserklärung für den Einbau von
Feuerabschlüssen
In den Bescheinigungen müssen die Produkte genannt sein und die Verwendbarkeitsnachweise
Bestätigung, dass der Zulassungsgegenstand hinsichtlich aller Einzelheiten fachgerecht unter Einhaltung aller Bestimmungen eingebaut wurde.

Register 3.)
Herstellerangaben für alle Bauprodukte
-Angabe der eingebauten Materialien bzw. Materialnachweise, technische Merkblätter zu den eingebauten Produkten
- Messprotokolle

Register 4.) Abnahmebescheinigung
- Abnahmeprotokoll mit Mängelliste
- Vorgeschriebene Prüf- und Abnahmebescheinigungen
sonstiger Dritter (wie z.B. Behördenbescheide, TÜV-Dokumente, Sachverständigenbescheinigungen
- Bauarten- und Zulassungsbescheinigungen / Prüfzeugnisse gemäß geltendem Recht, für alle Bauteile die Brandschutz- und/oder Schallschutzanforderungen erfüllen müssen.
- Bestätigung, dass die Zulassungsgegenstände hinsichtlich aller Einzelheiten fachgerecht unter Einbehalt aller Bestimmungen der Verwendbarkeitsnachweise und nach den Richtlinien DGUV-I 201-056 eingebaut wurde.
-Zulassung im Einzelfall

Register 5) Bedienungs- und Wartungsanweisung, Einweisungsprotokolle
- für technische Anlagen, mechanische Antriebe oder
motorische Antriebe welche ausschließlich in deutscher
Sprache erstellt sind.
- Pflegeanweisungen
- Wartungsvorschriften
- Wartungstermine
- Einweisungsprotokolle

Register 6) Planunterlagen
Pläne, die gemäß Auftrag vom AN zu erstellen sind sowie vom AN zu erbringende technische Unterlagen

**01.01.0040 Dokumentation**
Dokumentationsunterlagen
für die erstellte Leistung, LV -positionsbezogen liefern.
Der Auftragnehmer hat vor der VOB Abnahme des
Leistungsumfanges eine Dokumentation der verwendeten
Materialien mit entsprechenden Nachweisen der im LV
geforderten Qualitäten für den Bauherrn zu erstellen.
Ohne Vorlage der Dokumentation wird keine Abnahme
durchgeführt.
Die Unterlagen sind 1-fach spätestens 18 Werktage vor
Meldung Fertigstellung der Bauleistung zur Prüfung auf
Übereinstimmung mit der ausgeführten Leistung der
Bauüberwachung im PDF-Format vorzulegen.
Erforderliche Änderungen und Ergänzungen sind in die zur Abnahme in 3-facher Ausfertigung vorzulegenden Unterlagen einzuarbeiten.
Form der Dokumentation gemäß vorgestelltem Hinweistext.
Menge: 1,000 psch

*Hinweis: Leitbeschreibung Fabrikatsliste Realschule*
Zu Titel 02 Dachabdichtungsarbeiten Abschnitt 1

Die im Folgenden benannten Fabrikatsangaben sind
vom Bieter einzutragen.

Pos. 02.01.0060
Flachdachgully:
Hersteller/Typ`

.......................................................
( ist vom Bieter einzutragen )

Pos. 02.01.0070
Notablauf:
Hersteller/Typ`

.......................................................
( ist vom Bieter einzutragen )

Pos. 02.01.0100
Flachdachfenster:
Hersteller/Typ`

.......................................................
( ist vom Bieter einzutragen )

Pos. 02.01.0110
Flachdachausstieg:
Hersteller/Typ`

.......................................................
( ist vom Bieter einzutragen )

Pos. 02.01.0120
Flachdachentlüfter:
Hersteller/Typ`

.......................................................
( ist vom Bieter einzutragen )

Pos. 02.01.0130
Leitungsdurchführung:
Hersteller/Typ`

.......................................................
( ist vom Bieter einzutragen )

Pos. 02.01.0180 /  0190 /  0340 / 350 / 360 /  0370
Wärmedämmung:
Hersteller/Typ`

.......................................................
( ist vom Bieter einzutragen )

Pos. 02.01.0250
Dachabdichtung:
1.  Lage Hersteller/Typ`  2. Lage Hersteller/Typ`

.......................................................
( ist vom Bieter einzutragen )

Pos. 02.01.0390 /  0400
Attikageländer:
Hersteller/Typ`

.......................................................
( ist vom Bieter einzutragen )

Pos. 02.01.0440
Dachabdichtung:
1.  Lage Hersteller/Typ`  2. Lage Hersteller/Typ`

.......................................................
( ist vom Bieter einzutragen )

Pos. 02.01.0500 / 530
Mauerabdeckung:
Hersteller/Typ`

.......................................................
( ist vom Bieter einzutragen )

### Gewerk 02 Dachabdichtungsarbeiten Abschnitt 1

#### Titel 02.01 Dachabdichtung

*Hinweis: Technische Vorbemerkungen*
Technische Vorbemerkungen

Ausführung von Flachdacharbeiten als Warmdach in
folgender Ausführungshöhe:
Angaben OKRB ( Achtung im Bauzustand befindet sich das Außengelände um bis zu 1 Meter  tiefer)

Dachfläche:  Gründach = + 11,70 m;

Anzubieten ist ein Kompaktdach dessen Abdichtungsschichten und Wärmedämmung untereinander und mit dem Untergrund vollflächig verklebt werden.
Ausführung aller Produkte systemzugehörig.

Zur Qualitätssicherung hat die Abstimmung von Systemaufbau und -komponenten der Dachabdichtung mit technischem Fachpersonal des Systemherstellers zu erfolgen.
Im Sinne der internen Qualitätssicherung sind die Verlegearbeiten dem Systemtechniker vor Beginn anzukündigen und durch diesen bauzubegleiten.
Die Baubegleitung ist zu dokumentieren. Für die fertigen Abdichtungen sind durch den Fachtechniker des Systemherstellers Schlussbegehungen durchzuführen und zu protokollieren. Die Protokolle sind dem AG im Rahmen der Dokumentation beizufügen. Die Kosten für die Qualitätssicherung sind einzukalkulieren.

Schweißbahnen werden im Aufschmelzverfahren verarbeitet. Alle anderen Abdichtungsbahnen sind im Gieß-Verfahren einzubauen.
Gehbeläge und Bepflanzungen sind nicht bis zum Dachrand zu führen,ein Rollkiesrandstreifen von ca. 50 cm Breite ist einzuhalten.

*Hinweis: Pumpe liefern, vorhalten und betreiben*
Pumpe liefern, vorhalten und betreiben

Die für die Entwässerung der Dachflächen erforderliche Pumpe ist zu liefern, vorzuhalten, zu betreiben und abzutransportieren, für die Zeit der notwendigen Ausführungen vor dem Arbeitsbeginn.
Vergütet werden ausschließlich die tatsächlichen Betriebszeiten der Pumpe.
Eine gesonderte Vergütung für Lieferung und Abtransport sowie Stillstandzeiten erfolgt nicht.

**02.01.0010 Pumpe einschl. Zubehör**
Pumpe einschl. Zubehör, vorhalten,
der Verrechnungssatz für das Gerät umfasst sämtliche Aufwendungen für den betriebsbereiten Zustand, Gemeinkosten, Wagnis und Gewinn.
Menge: 16,000 h

**02.01.0020 Pumpe Zubehör Bedienungspersonal**
Pumpe Zubehör Bedienungspersonal

Pumpe einschl. Zubehör, mit Bedienungspersonal, einsetzen,
der Verrechnungssatz für die jeweilige Arbeitskraft umfasst sämtliche Aufwendungen wie Lohn- und Gehaltskosten, Lohn- und Gehaltsnebenkosten, Zuschläge, lohngebundene und lohnabhängige Kosten, sonstige Sozialkosten, Gemeinkosten, Wagnis und Gewinn.
der Verrechnungssatz für das Gerät umfasst sämtliche Aufwendungen für den Betrieb, Gemeinkosten, Wagnis und Gewinn.
Menge: 12,000 h

**02.01.0030 Aufrauen durch Kugelstrahlen der erhärteten Betonoberfläche, an der Ob**
*** Leitbeschreibung
Aufrauen durch Kugelstrahlen der erhärteten Betonoberfläche, an der Oberseite waagerechter Bauteile, zur Aufnahme der Abdichtung.
Menge: 740,000 m2
*Unterbeschreibung 1 Aufrauen Kugelstrahlen erhärtete Betonoberfläche*
Ausführung einschließlich anschließendem Reinigen des Untergrundes

**02.01.0040 Reinigen des Untergrundes aus Beton**
Reinigen des Untergrundes aus Beton
von grober Verschmutzung, von losen Verunreinigungen, nicht schadstoffbelastet, durch Entfernen von Grobschmutz.
Fläche mit staubbindenden Maßnahmen mit Stahlbesen scharf abkehren ,absaugen und entsorgen.

Die Ausführung und Vergütung erfolgt nur in Flächen, die nicht kugelgestrahlt werden
Menge: 1110,000 m2

*Hinweis: EINBAUTEN*
Sämtliche nach Stück beschriebenen Einbauten sind mit den erforderlichen Aussparungen in der Dämmung und Anarbeitung zu kalkulieren.
Sämtliche Anarbeitungen der Dämmung an Durchbrüche und Einbauteile, die nicht als Stück beschrieben sind und kleiner als 1 m2 sind ,werden beschrieben und nach laufende Meter abgerechnet.
Das Anpassen der Dämmung an Aussparungen größer als 1,0 m2 ist in die Einheitspreise einzukalkulieren.
Das Anarbeiten der Abdichtung wird gesondert beschrieben und vergütet.

**02.01.0050 Kernbohrung Stahlbeton Durchm. 250-300mm T 25-30cm**
Kernbohrung, senkrecht zur Untergrundfläche, Untergrundfläche senkrecht, aus Stahlbeton, Normalbeton,
Bohrdurchmesser über 250 bis 300 mm,
Bohrtiefe über 25 bis 30 cm, einschl.
Geräteeinsatz ist möglich, max. Gesamtgewicht bis 1 t, Ausführung im Freien,
Lösen des Bohrkerns aus dem Gefüge,
aufgenommene Stoffe zur Entsorgung sortieren, sammeln, ohne Zerkleinerung, im Behälter des AN lagern und entsorgen.
Die Entsorgung ist einzukalkulieren.
Menge: 7,000 St

**02.01.0060 Flachdachablauf senkrecht Gusseisen DN 100, mehrteilig**
Flachdachablauf senkrecht Gusseisen DN 100, mehrteilig

bestehend aus Flachdachablauf, Aufstockelement
Anstaurohr und Gründachschacht
liefern und nach Flachdachrichtlinien sowie der Einbauanleitung bzw. gemäß Herstellervorschrift funktionsfertig einbauen.

- Flachdachablauf senkrecht, DN 100 mit Schraubflansch
Aus Gusseisen, Werkstoff EN-GJL-200, nach
DIN EN 1253-2 mit erhöhtem Qualitätsstandard gemäß
RAL-Gütezeichen GZ-694,
Nennweite DN/OD 100/110 mm
Abflussmenge 8,97 l/s
Anstauhöhe 40 mm
Zum direkten Anschluss an SML-Rohre,
zur Freispiegelentwaesserung,
mit Bohrungen zur Befestigung des Dachgullys in der Unterkonstruktion aus Stahlbeton, mit Losflansch nach DIN 18195 mit Sickeroeffnungen, zwei Dichtmanschetten, sechs eingeschraubten Gewindestiften M12 aus Edelstahl, Unterlegscheiben, Sechskantmuttern aus Messing und Schutzkappen zum Einklemmen von Bitumenbahnen.
Komplett inklusive Kiesfang
mit innenliegenden Stegen zur Aufnahme des Aufsatzrahmens,
Komplett inklusive Kiesfang

- Aufstockelement komplett inklusive mehrlippigem
Winkeldichtring zur Rueckstausicherung.
Ausführung einschließlich Dämmköerper aus Schaumglas
Rohrstück kürzen, in Grundkörper einstecken und in Dämmung aus Schaumglas vertieft einbinden.

- Gründachschacht  im Zuge der Bekiesung einbauen

Hersteller/Typ
ist vom Bieter in der Leitbeschreibung Fabrikatsliste einzutragen
Menge: 7,000 St

**02.01.0070 Notablauf, 300 x 100 mm**
Notablauf, 300 x 100 mm

Notüberlauf mit rechteckigem Querschnitt
Material Edelstahl rostfrei ,Werkstoffnummer 1.4401 Stutzen und 1.4301 Flansch
mit Grundplatte zur Befestigung und Bitumenmanschette,

Abmessungen in den nachfolgend beschriebenen
Sondermaßen,
Rechteck- Rohr und Grundplatte verschweißt,
Einbauhöhe (Notüberlauf) gemäß Berechnung bzw. Vorgabe,
Grundplatte gerade, inklusive werkseitig angeschlossener, systemgerechter Anschlussmanschette entsprechend Bitumen- Dachdichtungsbahn, liefern und fachgerecht einbauen
verbleibenden Öffnungsquerschnitt mit Mineralwolle hohlraumfrei verfüllen.
2 Grad Stutzenneigung
Breite B: 300 mm
Höhe H: 100 mm
Länge L: 700 mm

Hinweis:
Fertigung von Notüberläufen nur nach Zeichnung.
Die Zeichnung ist mit dem vom AG beauftragten Planer
abzustimmen.

Hersteller/Typ
ist vom Bieter in der Leitbeschreibung Fabrikatsliste einzutragen
Menge: 9,000 St

**02.01.0080 Kiesfang für Notüberlauf**
Kiesfang für Notüberlauf

Im Bereich Notüberlauf ist auf der Dachfläche ein Kiesfang aus
Dachrandprofil Aluminium, Schenkellänge ca.100x 100 mm,
über Eck geschlitzt, Materialdicke 1,5 mm,
auszuführen.
Im Anschlussbereich ist Kies mit grober Körnung > 50 - 150 mm um das Randprofil zu legen
um das Herausfallen des Kieses durch den Notüberlauf zu vermeiden.
Menge: 9,000 St

**02.01.0090 Einfassung für Notüberlauf**
Einfassung für Notablauf

Einbau in Aussparung der Fassade aus Sichtmauerwerk
Material: Stahlblech, verzinkt, 3 mm,
lackiert in RAL nach Wahl des AG
Öffnungsgröße im Sichtmauerwerk:  ca. 510 x 260 mm
Größe Einfassung :
b x h x t  510 x 260 x 210 mm
einschl. unterem Überstand ca. 40 mm und Abkantung als Tropfkante,
Stahlblech zu umlaufendem Rahmen verschweißt,
unterer Schenkel geneigt, 2 Grad
einschl. zurückgesetztem eingeschweißtem Blech ca. 510 x 240 x 3 mm mit öffnung für Notüberlauf
 Größe der Öffnung 340 x 140 mm

Einfassung an Notüberlauf anpassen und in Mauerwerk einbauen einschl. umlaufender Versiegelung.

Ausführung nach Zeichnung :
AP_A_8.01_DA_DE_01-03_Dachdetails 01 - 03
Menge: 9,000 St

**02.01.0100 Flachdachfenster 120 x 120 cm**
Flachdachfenster mit Echtverglasung
bestehend aus Aufsatzkranz, Flachdachfenster mit
Festverglasung

- Aufsatzkranz geneigte Ausführung:
Aufsatzkranz aus glasfaserverstärktrm Polyesterharz in geschlossener, torsionssteifer Ausführung weiß durchpigmentiert und elastischem Einklebeflansch
Mit durchgängiger 60 mm Wärmedämmung aus PU-Hartschaum
50 cm hoch,
mit einlaminiertem PVC-Sicherheitsrahmen am Aufsatzkranzkopf zum  Anschluss der Dachbahn,
Vierteilige Aluminium-Einhängeschürze zum Schutz des Anschlussbereichs,  Einhängen und Vernieten
Schürze beschichtet in RAL-Farbe nach Wahl des AG
Oberseite Aufsatzkranz zum Einbau der Flachdachfenster
mit Neigung ca. 3°
Abmessungen: OKD-Maß 120 x120  cm

- Flachdachfenster mit Festverglasung
Als thermisch getrenntem  Aluminiumverbundsystem mit
untergesetzter Schlagregenschürze, das nach DIN 18234
Teil 4 Abs. 3.3.5 (09/2003) keine weiteren Aufwendungen
erforderlich macht.
Die verwendeten Strangpreßprofile müssen der DIN EN 755
entsprechen. Sie sind aus der Aluminium-Legierung EN AW
6060 T66 herzustellen.
Aluminiumrahmen und Verglasung sind gemäß
Baustoffklasse A1 (nicht brennbar) auszuführen.
Dichtungssystem aus zwei von einander unabhängigen,
mehrachsig versetzten Dichtebenen. Die verwendeten
Dichtungsprofile müssen nichthärtend und
alterungsbeständig aus EPDM sein.
Der umlaufende, thermisch optimierte Verbundquerschnitt
des Flügelrahmens ist mit hohem Widerstandsmoment
auszuführen.

- Verglasung: Die zu verwendenden Verglasungen müssen
gemäß DIN 18008 dimensioniert und ausgeführt werden.
Die Durchsturzsicherheit gemäß 18088-6 ist nachzuweisen.
Glasaufbau von innen nach außen:
  10mm VSG ( Verbundsicherheitsglas mit
Sicherheitsfolie mindestens 0.76 mm) aus 2 mal 5 mm
Floatglas,
  12 mm SZR ( Scheibenzwischenraum)
  8 mm ESG-H alternativ VSG 10 mm aus 2 x Floatglas
Mit thermisch entkoppeltem Randverbund, zusätzliche
Blockdämmzone im Glasfalz. Die genauen Glasstärken sind
gemäß statischem Nachweis zu ermitteln.
Wärmeschutz der Verglasung: . Ug <= 1,1 W/(m²K) nach
DIN EN 673.
Gesamtenergiedurchlass g: ca. 62 %
Die Glasfalzbelüftung und der Dampfdruckausgleich sind
sicherzustellen.

Folgende Forderungen bestehen an das Gesamtelement:
- Luftdurchlässigkeit gemäß EN 12207 Klasse 4
- Schlagregendichtheit gemäß DIN EN 12208 Klasse E 1950
- Widerstandsfähigkeit bei Windlast gemäß  EN 12210
Klasse C5
- Widerstand gegen Flugfeuer von außen B,roof(t1)
-Durchsturzsicher gem. DIN 18008-6
-Schneelast 0,52 KN/m2
-Uf-Wert für die Gesamteinheit nach EN 10077: kleiner
gleich 1,3 W/(m²K)

Oberflächen: Alle sichtbaren Aluminium- und Metallteile
sind in RAL Standardfarben nach Wahl des AG zu
beschichten.

Hersteller/Typ
ist vom Bieter in der Leitbeschreibung Fabrikatsliste einzutragen
Menge: 8,000 St

**02.01.0110 Flachdachausstieg, Holzluke mit Scherentreppe**
Flachdachausstieg, Holzluke mit Scherentreppe

Flachdachausstieg wärmegedämmt, bestehend aus
Lukenkasten, Lukendeckel, oberer Abdeckung, Treppe und
Zubehör

Produktmaße = Rohbauöffnung
Öffnungslänge : ca. 160 cm
Öffnungsbreite: ca. 80 cm
fertige Dachstärke . ca. 84 cm
lichte Raumhöhe : 320 cm

Bedienung:
Bedienung per Hand: oberer Deckel von Hand seitlich zu
öffnen.

- Lukenkasten:
21 mm alkalifeste Tischlerplatte mit Filmbeschichtung
(130 g / m²) (vorbeugend gegen Schimmelbildung),
umlaufende Lukendeckeldichtung, 2 Zusatzstufen im Lukenkasten ohne Deckelteilung

- Lukendeckel unten:
19 mm Tischlerplatte unbehandelt, Deckelisolierung aus
PU-Schaum mit Gummidichtung,  U-Wert kleiner - gleich 0,58 W/m² K,
Schnäpper zur Deckelverriegelung.

- Obere Abdeckung:
Sturm- und regensicher aus wasser- und alkalifester
Tischlerplatte isoliert mit Gummidichtung, mit
verzinktem Blech beschlagen, U-Wert 0,68 W/m² K, obere
Abdeckung umlaufend mind. 10 cm größer mit Doppeldichtung für bauseitige Isolierung, serienmäßige Vorrüstung für den späteren Einbau eines Zylinderschlosses gegen unbefugte Benutzung, Handöffnung nach rechts oder nach links
(nach Wahl des AG).
Zubehör:
Verblechung der oberen Abdeckung: in Aluminium-Blech oder Titanzinkblech nach Wahl des AG

Treppe:
Scherentreppe aus Alu- Druckguss, trittsicher, Standard
 Stufenbreite mind. 35  cm
Belastbarkeit je Stufe 200 kg bzw. 500 kg / m² des
gesamten Bauelements
Stufentiefe 14 cm
- Flachdachsicherheitsgeländer

Ausstattung serienmäßig:
Leicht zu montierende Abdeckleisten, auf Gehrung
geschnitten, inklusive seitlichem Teleskophandlauf
(baurechtlich vorgeschrieben)

Wärmedämmung: Gesamtelement U  Wert  < 0,70  W/m² K
Die erforderliche Berechnung ist rechtzeitig vor der
Ausführung vorzulegen.

Luftdichtheit (a- Wert), Klasse 4  Prüfdruckdifferenz
600 Pa geprüft nach DIN EN 12207 durch ift Rosenheim

Alle Anforderungen gelten für das Gesamtelement.
Der Dachausstieg muss als einbaufertiges Element mit
geprüfter Sicherheit: geprüft nach DIN EN 14975
geliefert werden.

Bauelement liefern und montieren einschließlich allem
notwendigen und beschriebenen  Zubehör.

Hersteller/Typ
ist vom Bieter in der Leitbeschreibung Fabrikatsliste einzutragen
Menge: 1,000 St

**02.01.0120 Flachdachentlüfter Strangentlüfter PE NW 100mm L 700 mm**
Flachdachentlüfter Strangentlüfter PE NW 100mm L 700 mm

Strangentlüfter
bestehend aus
- Dachgully aus Gusseisen
- Systemlüfter PE-Rohr mit aufgesetzter Regenhaube aus Polyamid
- Grundplatte aus PUR mit fest eingeschäumter Anschlussmanschette

Dachgully aus Gusseisen
Einbau des Grundkörpers in bauseitige Aussparung oder Kernbohrung, mechanisch befestigen und in Schaumglasdämmung einbinden,
ggfs  unter Verwendung einer Dachdichtungsbahn als Kleinfläche

Systemlüfter
Systemlüfter aus PE-Rohr, Länge ca. 600 mm, mit Regenhaube in Grundkörper mit der erforderlichen Dichtung einbauen, ggfs kürzen

Grundplatte mit Klebekragen
Grundplatte mit fest eingeschäumter Anschlussmanschette nach Herstellerangabe einbauen.
Anschlussmanschette geeignet für bituminöse Abdichtung.
Einbindung  in die Abdichtung wird gesondert vergütet

Ausführung nach Zeichnung :
AP_A_8.02_DA_DE_04-09_Dachdetails 04 - 09

Hersteller/Typ
ist vom Bieter in der Leitbeschreibung Fabrikatsliste einzutragen
Menge: 20,000 St

**02.01.0130 Leitungsdurchführung Stahl niro NW 150mm L 700 mm D 1mm**
*** Leitbeschreibung
Leitungsdurchführung aus nichtrostendem Stahl, Nennweite 150,
Länge '700'mm, Dicke 1 mm, 2-teilig, mit Klebeflansch,
Anschließen von Dampfsperre, Wärmedämmung und Abdichtung wird gesondert vergütet.
Menge: 3,000 St
*Unterbeschreibung 1 Unterbeschreibung Leitungsdurchführung*
Unterbeschreibung Leitungsdurchführung

Energiedurchführung für Kalt- und Warmdächer
bestehend aus
- Edelstahlrohr mit Befestigungsflansch und Grundplatte
- Energiedurchführungsaufsatz als Rohrbogen PE mit Dampfsperrkappe
-Grundplatte aus PUR mit fest eingeschäumter Anschlussmanschette
- Dämmung des Rohrquerschnittes

Edelstahlrohr mit Befestigungsflansch und Grundplatte
Grundplatte auf Stahlbeton mechanisch befestigen,
Edelstahlrohr ist mit Befestigungsflansch dich an Grundplatte angeschlossen
Bauteil wird in Dämmung eingebunden

Grundplatte aus PUR mit fest eingeschäumter Anschlussmanschette
Grundplatte mit fest eingeschäumter Anschlussmanschette nach Herstellerangabe einbauen.
Anschlussmanschette geeignet für bituminöse Abdichtung.
Einbindung  in die Abdichtung wird gesondert vergütet

Energiedurchführungsaufsatz als Rohrbogen PE mit Dampfsperrkappe
nach Herstellervorschrift auf Rohrstück befestigen
Verschließen des Rohrendes bis zur Belegung der Durchführung

Dämmung des Rohrquerschnittes
verbleibender Rohrquerschnitt mit Mineralwolle hohlraumfrei dämmen

Hersteller/Typ

ist vom Bieter in der Leitbeschreibung Fabrikatsliste  einzutragen'

*Hinweis: Aufkantungen für Lüftungsleitungen*
Aufkantungen für Lüftungsleitungen

Um die Aussparungen für Lüftungsleitungen werden  4-seitig umlaufende Blechwinkel montiert.
An den Blechwinkeln werden Schaumglasplatten befestigt.
Die Oberkante dieser Aufkantung ist mindestens 30 cm über der Dachabdichtung.
An die Aufkantung wird die 2-lagige Abdichtung als Wandanschluss angearbeitet.

Regelgrößen ( Innenmaß)  der Aussparungen / Aufkantungen für Lüftungsleitungen:
400 x 300 mm
400 x 500 mm
300 x 500 mm
300 x 200 mm
500 x 600 mm
600 x 400 mm
500 x 500 mm
300 x 250 mm

**02.01.0140 Blechkantteil als Randabschluss, Zuschnitt 850 mm**
Blechkantteil als Randabschluss, Zuschnitt 850 mm

Blechkantteile als Kurzstücke zu jeweils  rechteckige Rahmen entsprechend der Aussparungsgröße verbinden und mit kurzem Schenkel auf Rohbeton mechanisch befestigen.

Zuschnitt : 850 mm ; 150 mm / 700 mm
1 Kantung
Material: Aluminiumblech 3 mm
Oberfläche : blank
Menge: 95,000 m

**02.01.0150 Hutprofil Zuschnitt 230mm**
Hutprofil  Zuschnitt 230mm

U-Profil  als Kurzstücke zu jeweils  rechteckige Rahmen entsprechend der Aussparungsgröße verbinden und auf der Oberseite des vorbeschriebenen Blechwinkels nach Wahl des AN, z.B. durch Nieten, mechanisch befestigen.
U-Profil, liegend, dient als Befestigungsgrund für Lüftungsbauteil und Randleiste der Dachabdichtung.

Zuschnitt : 230 mm ; 60 mm / 110 / 60  mm
2  Kantungen
Material: Aluminiumblech 3 mm
Oberfläche : blank
Menge: 95,000 m

*Hinweis: DÄMMUNG UND ABDICHTUNG*

**02.01.0160 Voranstrich Bitumenemulsion Flachdach**
*** Leitbeschreibung
Voranstrich für Abdichtung mit Bitumenbahnen, aus Bitumenemulsion, auf Flachdächern, Untergrund Beton.
Menge: 2000,000 m2
*Unterbeschreibung 1 Voranstrich - Unterbeschreibung*
Voranstrich - Unterbeschreibung

Voranstrich ist auszuführen sowohl an Horizontalflächen als auch an Vertikalflächen ( = Attika bzw. Wandkrone Außenwand 2.OG)

**02.01.0170 Dämmkeil CG, 60/60 mm.**
Dämmkeil aus Schaumglas, DIN EN 13167 CG, Querschnitt 60/60 mm.
Menge: 445,000 m

*Hinweis: Dämmung aus Schaumglas*
Dämmung aus Schaumglas

Die im nachfolgenden beschriebenen Dämmungen werden zu einem Kompaktdach unabhängig von der Anzahl der Dämmlagen zusammengefügt.
Der Untergrund ist waagerecht.
Die Dämmung besteht immer aus mindestens einer Lage Grunddämmung und einer Lage Gefälledämmung.
Das Ergebnis ist eine entsprechend der Gefälleplanung geneigten Oberfläche.
Im Aufstellbereich des Lüftungsgerätes, Größe ca. 6,20m x 9,20m, ist eine ebene Ausführung geplant.
Für die Gefälledämmung ist die mittlere Stärke der Gesamtfläche angegeben unabhängig von den mittleren Dicken der Teilflächen.

Durch die vorliegende Planung wird für den Wärmedurchgang des Daches ein U-Wert von weniger als 0,20 W/m2K unter Verwendung der Dämmung mit der WLG 050  erreicht.

Für abweichende Ausführungen, z.B. Dämmung mit besserer Wärmeleitgruppe und geringerer Dämmstärke, sind bei Bedarf Nebenangebote abzugeben.
Die Gleichwertigkeit ist mit einer vergleichenden U-Wert-Berechnung nachzuweisen.

Das Anarbeiten der Dämmung an Ränder, wie z.B. Wände der Attika, ist in die Einheitspreise einzukalkulieren.

Hersteller/Typ
ist vom Bieter in der Leitbeschreibung Fabrikatsliste einzutragen

**02.01.0180 Wärmedämmschicht Flachdach Schaumglas CG DAA dx 0,050W/(mK) D 140mm**
Wärmedämmschicht als Flachdachdämmung, für nicht belüftetes Dach, aus Schaumglas in Platten, CG DIN EN 13167, Anwendungsgebiet DIN 4108-10 DAA, extrem hohe Druckbelastbarkeit - dx, Bemessungswert der Wärmeleitfähigkeit max. 0,050 W/(mK), Nennwert der Wärmeleitfähigkeit max. 0,049 W/(mK), Baustoffklasse DIN 4102-1 A1/A2 (nichtbrennbar), Dicke 140 mm, einschl. Deckaufstrich aus Heißbitumen, Mindestauftragsmenge 2 kg/m2, vollflächig heiß kleben.
Menge: 1580,000 m2

**02.01.0190 Wärmedämmschicht Flachdach Schaumglas CG DAA dx 0,050W/(mK) D 100mm**
Wärmedämmschicht als Flachdachdämmung, für nicht belüftetes Dach, aus Schaumglas in Platten, CG DIN EN 13167, Anwendungsgebiet DIN 4108-10 DAA, extrem hohe Druckbelastbarkeit - dx, Bemessungswert der Wärmeleitfähigkeit max. 0,050 W/(mK), Nennwert der Wärmeleitfähigkeit max. 0,049 W/(mK), Baustoffklasse DIN 4102-1 A1/A2 (nichtbrennbar), Dicke 100 mm, einschl. Deckaufstrich aus Heißbitumen, Mindestauftragsmenge 2 kg/m2, vollflächig heiß kleben.
Menge: 190,000 m2

**02.01.0200 Wärmedämmschicht Flachdach Schaumglas CG DAA dx 0,050W/(mK) D 180mm**
Wärmedämmschicht als Flachdachdämmung, für nicht belüftetes Dach, aus Schaumglas in Platten, CG DIN EN 13167, Anwendungsgebiet DIN 4108-10 DAA, extrem hohe Druckbelastbarkeit - dx, Bemessungswert der Wärmeleitfähigkeit max. 0,050 W/(mK), Nennwert der Wärmeleitfähigkeit max. 0,049 W/(mK), Baustoffklasse DIN 4102-1 A1/A2 (nichtbrennbar), Dicke 180 mm, einschl. Deckaufstrich aus Heißbitumen, Mindestauftragsmenge 2 kg/m2, vollflächig heiß kleben.
Menge: 57,000 m2

**02.01.0210 Mehrstärke der vorbeschriebenen Dämmung**
Mehrstärke der vorbeschriebenen Dämmung
ja cm
Menge: 200,000 m2

**02.01.0220 Gefälledämmschicht Flachdach Neigung 2-2,5% Schaumglas CG DAA dx 0,050**
Gefälledämmschicht als Flachdachdämmung, für nicht belüftetes Dach,
Neigung über 2 bis 2,5 %, aus Schaumglas in vorgefertigten Gefälleplatten, CG DIN EN 13167,
Anwendungsgebiet DIN 4108-10 DAA, extrem hohe Druckbelastbarkeit - dx,
Bemessungswert der Wärmeleitfähigkeit max. 0,050 W/(mK),
Nennwert der Wärmeleitfähigkeit max. 0,049 W/(mK),
Baustoffklasse DIN 4102-1 A1/A2 (nichtbrennbar), mittlere Dicke 170 mm, einschl.
Deckaufstrich aus Heißbitumen, Mindestauftragsmenge 2 kg/m2, vollflächig heiß kleben.
Menge: 1725,000 m2

**02.01.0230 Anarbeiten der Schaumglasdämmung an rechteckige Aussparungen für Lüftu**
Anarbeiten der Schaumglasdämmung an rechteckige Aussparungen für Lüftung

Größe von 400 mm x 600 mm bis ca. 10.000cm2
Menge: 115,000 m

**02.01.0240 Wärmedämmschicht Schaumglas an Blechkantteil, d= 100 mm, H bis 700 mm**
Wärmedämmschicht Flachdach Schaumglas an Blechkantteil

Wärmedämmschicht als Flachdachdämmung, für nicht belüftetes Dach,
aus Schaumglas in Platten, CG DIN EN 13167, Anwendungsgebiet DIN 4108-10 DAA, extrem hohe Druckbelastbarkeit - dx, Bemessungswert der Wärmeleitfähigkeit max. 0,050 W/(mK), Nennwert der Wärmeleitfähigkeit max. 0,049 W/(mK), Baustoffklasse DIN 4102-1 A1/A2 (nichtbrennbar), Dicke 100 mm, einlagig, einschl.vollflächiger Verfugung mit Bitumenkleber, punkt- oder streifenweise  kleben und zusätzlich mechanisch befestigen.

Einbau der Wärmedämmung auf senkrechtem Untergrund
Oberkante waagerecht
Unterkante an waagerecht.
Höhe bis ca. 700 mm

Einzellängen entsprechend der Aussparungen für Lüftung
200 mm bis ca. 600 mm
Menge: 115,000 m

**02.01.0250 Dachabdichtung 2lagig BROOF PV200DD vollfl kleben Oxidations-Bitumen**
*** Leitbeschreibung
Dachabdichtung, 2-lagig, Anwendungskategorie K1, Beanspruchungsklasse I B, Anforderungen hinsichtlich Widerstandsfähigkeit gegen Flugfeuer und strahlende Wärme B ROOF, Dachneigung größer gleich 2 %,
1. Lage aus Bitumenbahnen, Bitumen-Dachdichtungsbahn DIN EN 13707 - PV 200 DD mit Polyestervlieseinlage 200/250 g/m2, Anwendungstyp DIN SPEC 20000-201 DU, Eigenschaftsklasse E2, vollflächig kleben, mit Oxidations-Bitumen,
2. Lage aus Bitumenbahnen, Polymerbitumen-Dachdichtungsbahn DIN EN 13707 - PYE - PV 200 DD mit Polyestervlieseinlage 200/250 g/m2, Anwendungstyp DIN SPEC 20000-201 DO, Eigenschaftsklasse E1, vollflächig kleben, mit werkseitiger Abstreuung aus Schiefersplitt.
Menge: 1780,000 m2
*Unterbeschreibung 1 Dachabdichtung 2-lagig*
Dachabdichtung 2-lagig
Ausführung als Kompaktdach für Dachbegrünung gemäß Herstellerangabe

1 Lage, PYE PV 200 DD, oberseitig folienkaschiert, Längsnaht und unterseitig besandet, mit Trägereinlage: Polyestervlies vollflächig mit Heißbitumen,
auf den Untergrund fachgerecht, vollflächig aufkleben. Naht- und Stoßüberdeckungen dicht verkleben. Stöße versetzt  anordnen.

2 Lage, PYE-PV 200 DD, (systemzugehörig) unterseitig:
folienkaschiert oberseitig beschiefert, wurzel- und rhizomfest (nach FLL-Verfahren) für Abdichtungen unter Begrünungsaufbauten.
Trägereinlage: Polyestervlies

Hersteller/Typ
ist vom Bieter in der Leitbeschreibung Fabrikatsliste einzutragen

**02.01.0260 Anschluss 2-lagige Abdichtung angrenzendes Bauteil**
Luftdichter Anschluss der 2-lagigen Abdichtung an angrenzendes Bauteil.

Gilt sowohl für nach oben aufgehende Bauteile wie auch für Abkantungen nach unten
Menge: 415,000 m

**02.01.0270 Innen- und Außenecke 2-lagige Abdichtung**
Innen- und Außenecke 2-lagige Abdichtung

Innenecke oder Außenecke als Zulage zum Anschluss der Flächenabdichtung an angrenzende Bauteile ausführen
Menge: 150,000 St

**02.01.0280 Zulage Randabschluss Oberlichter mit Klemmschiene**
Zulage Randabschluss Oberlichter mit Klemmschiene

Zulage zu der zweilagigen Flächenabdichtung  aus Bitumenbahnen  für die Ausführung als
Randanschluss als Randbahn mit oberer Befestigung mit
Klemmschiene
Ausführung im Bereich der Oberlichter und der Lüftungsdurchführungen.

Oberkante Randabschluss waagerecht,
Unterkante, entspricht Oberkante Dämmung,  dem
Höhenverlauf der Dämmung  folgend :
Höhe von ca. 0,35 m  bis ca. 0,45 m, einschließlich der erforderlichen Anpassungen
Dachbahnen gemäß  Herstellerangabe in Heißbitumen verklebt verlegen.

Die Ausführung der Anschlüsse gemäß DIN 4102 Teil 4
Abs. 8.7 als "gegen Flugfeuer und strahlende Wärme
widerstandsfähige Bedachung " ist sicherzustellen.
Alle diesbezüglichen Leistungen sind einzukalkulieren.

Hinweis zur Abrechnung:
Die Abrechnung des Randabschlusses erfolgt
einschließlich aller Knickausbildungen als Zulage zur
Flächenabdichtung nach Meter.
Die Abrechnung der Flächenabdichtung erfolgt nach
sichtbarer Fläche nach m2.
Menge: 150,000 m

**02.01.0290 Anschluss Abdichtung Bitumenbahn Durchführung Klebeflansch Durchm.**
Anschluss der Abdichtung aus Bitumenbahnen, an runde Durchführung, mit Klebeflansch, Durchmesser bis 10 cm.
Menge: 2,000 St

**02.01.0300 Anschluss Abdichtung Bitumenbahn Durchführung Klebeflansch D= 10-25 cm**
Anschluss der Abdichtung aus Bitumenbahnen, an runde Durchführung, mit Klebeflansch, Durchmesser über 10 bis 25 cm.
Menge: 13,000 St

**02.01.0310 Anschluss Abdichtung Bitumenbahn Durchführung Klebeflansch D= 25-50 cm**
Anschluss der Abdichtung aus Bitumenbahnen, an runde Durchführung, mit Klebeflansch, Durchmesser über 25 bis 25 cm.
Menge: 2,000 St

**02.01.0320 Anschluss Abdichtung Bitumenbahn Ablauf Los- Festflansch DN100**
Anschluss der Abdichtung aus Bitumenbahnen, an Ablauf, mit Los- und Festflansch, DN 100.
Menge: 7,000 St

**02.01.0330 Anschluss Abdichtung Bitumenbahn Durchführung 0,2-0,3m2**
Anschluss der Abdichtung aus Bitumenbahnen, an eckige Durchführung, Durchdringungsfläche über 0,2 bis 0,3 m2.
Menge: 1,000 St

**02.01.0340 Wärmedämmschicht Schaumglas an Wand, d= 100 mm, H bis 500 mm**
Wärmedämmschicht Flachdach Schaumglas an Wand der Attika

Wärmedämmschicht als Flachdachdämmung, für nicht belüftetes Dach,
aus Schaumglas in Platten, CG DIN EN 13167, Anwendungsgebiet DIN 4108-10 DAA, extrem hohe Druckbelastbarkeit - dx, Bemessungswert der Wärmeleitfähigkeit max. 0,050 W/(mK), Nennwert der Wärmeleitfähigkeit max. 0,049 W/(mK), Baustoffklasse DIN 4102-1 A1/A2 (nichtbrennbar), Dicke 100 mm, einlagig, einschl.vollflächiger Verfugung mit Bitumenkleber, punkt- oder streifenweise  kleben und zusätzlich mechanisch befestigen.

Einbau der Wärmedämmung auf senkrechtem Untergrund
Oberkante waagerecht
Unterkante entsprechend der Gefällesituation teilweise waagerecht, teilweise geneigt.
Höhe von ca. 250 mm bis ca. 500 mm
im Mittel ca. 375 mm

Mehraufwand für das Anarbeiten an die Abdichtung der Wand ist einzukalkulieren.
Menge: 210,000 m

**02.01.0350 Wärmedämmschicht Schaumglas an Attika, d= 100 mm, H bis 450 mm**
Wärmedämmschicht Flachdach Schaumglas an Attika

Wärmedämmschicht als Flachdachdämmung, für nicht belüftetes Dach,
aus Schaumglas in Platten, CG DIN EN 13167, Anwendungsgebiet DIN 4108-10 DAA, extrem hohe Druckbelastbarkeit - dx, Bemessungswert der Wärmeleitfähigkeit max. 0,050 W/(mK), Nennwert der Wärmeleitfähigkeit max. 0,049 W/(mK), Baustoffklasse DIN 4102-1 A1/A2 (nichtbrennbar), Dicke 100 mm, einlagig, einschl.vollflächier Verfugung mit Bitumenkleber, punkt- oder streifenweise  kleben und zusätzlich mechanisch befestigen.

Einbau der Wärmedämmung auf senkrechtem Untergrund
Oberkante waagerecht
Unterkante an Gefälledämmung angepasst.
Höhe bis ca. 450 mm
Menge: 58,000 m

**02.01.0360 Wärmedämmschicht Schaumglas auf Attika, d= 60 mm, B bis 650 mm**
Wärmedämmschicht Flachdach Schaumglas auf Wandkrone der Attika

Wärmedämmschicht als Flachdachdämmung, für nicht belüftetes Dach,
aus Schaumglas in Platten, CG DIN EN 13167, Anwendungsgebiet DIN 4108-10 DAA, extrem hohe Druckbelastbarkeit - dx, Bemessungswert der Wärmeleitfähigkeit max. 0,050 W/(mK), Nennwert der Wärmeleitfähigkeit max. 0,049 W/(mK), Baustoffklasse DIN 4102-1 A1/A2 (nichtbrennbar), Dicke 60 mm, einlagig, einschl. Deckaufstrich aus Heißbitumen
vollflächiger bei kleben
bei Bedarf  zusätzlich mechanisch befestigen.
Einschließlich Übergang zur vertikalen Dämmung vollflächig verfugen.

Einbau der Wärmedämmung auf horizontalem Untergrund
Oberkante waagerecht

Breite  bis ca. 650 mm
Menge: 210,000 m

**02.01.0370 Wärmedämmschicht Schaumglas auf Attika, d=100 mm, B bis 320mm**
Wärmedämmschicht Flachdach Schaumglas auf Wandkrone der Attika

Wärmedämmschicht als Flachdachdämmung, für nicht belüftetes Dach,
aus Schaumglas in Platten, CG DIN EN 13167, Anwendungsgebiet DIN 4108-10 DAA, extrem hohe Druckbelastbarkeit - dx, Bemessungswert der Wärmeleitfähigkeit max. 0,050 W/(mK), Nennwert der Wärmeleitfähigkeit max. 0,049 W/(mK), Baustoffklasse DIN 4102-1 A1/A2 (nichtbrennbar), Dicke 100 mm, einlagig, einschl. Deckaufstrich aus Heißbitumen
vollflächiger bei kleben
bei Bedarf  zusätzlich mechanisch befestigen.
Einschließlich Übergang zur vertikalen Dämmung vollflächig verfugen.

Einbau der Wärmedämmung auf horizontalem Untergrund
Oberkante waagerecht

Breite  bis ca. 320 mm
Menge: 58,000 m

*Hinweis: Attikageländer*
Attikageländer für Montage auf Beton

Attikageländer als Absturzsicherung mit bauaufsichtlicher Zulassung bestehend aus:
Halterungen, Regelabstand ca. 1.500 mm,
Pfosten  mit Hand- und Knielauf.

Die Halterungen werden vor der Ausführung von Dämmung und Abdichtung  auf der Wandkrone der Attika montiert.
Die Pfosten und Geländer werden im Zuge der Attikamontage montiert.
Gesamthöhe ab Standfläche mind. 1.100 mm

Vor der Ausführung ist eine Planung der Pfostenabstände und Eckausführungen mit dem AG abzustimmen.

Die  Schutzgeländer aus Aluminium sind mit Horizontallastannahme 0,3 kN, für nicht öffentliche Flachdächer, geprüft gemäß DIN EN 14122-3:2016 zu bemessen.

Ausführungszeichnung Nr. :
AP_A_8.01_DA_DE_01-03_Dachdetails 01 - 03

**02.01.0380 Dämmung aussparen, Abdichtung anarbeiten**
Dämmung aussparen, Abdichtung anarbeiten

Dämmung aus Schaumglas an Vormontage der Geländerpfosten anarbeiten bzw. Dämmung entsprechend aussparen.
2-lagige Abdichtung an Geländerhalterung / Vormontage anarbeiten

Die Abrechnung erfolgt je Geländerpfosten
Menge: 162,000 St

**02.01.0390 Attikageländer - Vormontagen**
Attikageländer - Vormontagen

Fußprofil geeignet zur Aufnahme des nachfolgend beschriebenen Attikageländers

Befestigung Fußprofil auf Rohbauattika gemäß statischer Berechnung und Herstellervorschrift
unter der Mauerabdeckung

Hersteller/Typ
ist vom Bieter in der Leitbeschreibung Fabrikatsliste einzutragen
Menge: 162,000 St

**02.01.0400 Attikageländer - Pfosten und Geländer geneigt 25°**
Attikageländer - Pfosten und Geländer  geneigt 25°
des permanenten Schutzgeländers

Montage in vorbeschriebenen Vormontagen
 auf der Attika-Oberseite unter der Mauerabdeckung

Lieferung von Schutzgeländer aus Aluminium,
Pfosten / Stützen: geneigt 25°
Dämmstärke (Attika Innenseite): 100' mm
Attikahöhe / Rohbau an der ungünstigsten Stelle ab OK Dachhaut  : 170 mm' mm
Geländerhöhe: 1100 mm
Stützenabstand: max. 1500 mm
Holmabstand: max. 500 mm

Verjüngte Geländerprofile für Hand- und Knielauf.
Endkappen und alle erforderlichen nichtrostenden-Schrauben  in V2A zur mechanischen Fixierung.

Die Höhe des Handlaufes und die Abstände zwischen den Geländerprofilen müssen gemäß den relevanten Normen ausgeführt sein.

Ausführung: Aluminium,
Oberfläche : pulverbeschichtet, Farbe nach Wahl des AG

Hersteller/Typ
ist vom Bieter in der Leitbeschreibung Fabrikatsliste einzutragen
Menge: 250,000 m

**02.01.0410 Außenecken Attikageländer**
Außenecken Attikageländer

An den Außenecken sind Geländerholm und Knieholm auf Gehrung miteinender zu verbinden.
Die Verbindung erfolgt entweder mit systembedingten Formstücken oder als geschweißte Ecke.

Abrechnung je Geländerecke
Menge: 8,000 St

**02.01.0420 Seekiefersperrholzplatte d= 18 mm**
Seekiefersperrholzplatte d= 18 mm

Sperrholzplatte durchgehend aus Seekieferfurnieren mit wasserfester und wetterbeständiger
Verleimung gemäß DIN 68705 Teil 3 BFU 100 / DIN EN 636-3
Dicke : 18 mm
Breite : bis ca. 550 mm

sturmsicher mechanisch auf Wandkrone der Attika mit Zwischenlage aus Schaumglas als Grundkonstruktion für Dachrandprofil befestigen.
Befestigungsmittel versetzt anordnen

Ausführungszeichnung Nr. :
AP_A_8.01_DA_DE_01-03_Dachdetails 01 - 03
Menge: 210,000 m

**02.01.0430 Holzbohle d= 40 mm**
Holzbohle  d= 40 mm

Brettschichtholz, aus Nadelholz, Sortierklasse S 10 DIN 4074-1, mit Holzschutz DIN 68800-3, auf Attika
Dicke : 40 mm
Breite : bis ca. 310 mm
Oberfläche waagrecht, Kanten gefast
Breite der Betonaufkantung: b = 25 cm
Überstände auf Dämmung  100 mm
Einbauhöhe über Gelände: maximal bis ca. 11,50 m
sturmsicher mechanisch auf Wandkrone der Attika mit Zwischenlage aus Schaumglas als Grundkonstruktion für Dachrandprofil befestigen.
Befestigungsmittel versetzt anordnen

Ausführungszeichnung Nr. :
AP_A_8.01_DA_DE_01-03_Dachdetails 01 - 03
Menge: 60,000 m

**02.01.0440 Dachabdichtung 2lagig BROOF PYE-KTG-KSP2,8 selbstkl verlegen Nähte sch**
*** Leitbeschreibung
Dachabdichtung, 2-lagig, Anwendungskategorie K2, Beanspruchungsklasse I B, Anforderungen hinsichtlich Widerstandsfähigkeit gegen Flugfeuer und strahlende Wärme B ROOF, Dachneigung größer gleich 2 %,
1. Lage aus Bitumenbahnen, Kaltselbstklebende Polymerbitumenbahn DIN EN 13707 - PYE - KTG - KSP 2,8 mit Kombinationsträgereinlage mit überwiegendem Glasanteil als Unterlagsbahn, Anwendungstyp DIN SPEC 20000-201 DU, Eigenschaftsklasse E1,
selbstklebend verlegen, Nähte schließen,
2. Lage aus Bitumenbahnen, Polymerbitumen-Schweißbahn DIN EN 13707 - PYE - PV 200 S5 mit Polyestervlieseinlage 200/250 g/m2, Anwendungstyp DIN SPEC 20000-201 DO, Eigenschaftsklasse E1, vollflächig schweißen, mit werkseitiger Abstreuung aus Schiefersplitt, durchwurzelungsfest nach FLL-Verfahren.
Menge: 300,000 m2
*Unterbeschreibung 1 Dachabdichtung 2lagig PYE-KTG-KSP2,8 an Attika*
Dachabdichtung 2lagig PYE-KTG-KSP2,8 an Attika

Ausführung der zweilagigen Flächenabdichtung  (
Bitumenbahn selbstklebend ( DU) und Bitumenschweißbahn (DO)
 als  Randbahn mit oberer Befestigung mit
Klemmschiene auf Holzbohle

Die Ausführung erfolgt sowohl auf vertikaler Fläche ( Wand der Attika) als auch auf Holzbohle der Wandkrone einschließlich aller Knickausbildungen und Anpassungen an Gefälledämmung  unten.

Unterkante, entspricht Oberkante Dämmung,
dem  Höhenverlauf der Dämmung  folgend :

Abwicklung :  von ca. 0,25 m  + 0,35 m
 bis ca. 0,65 m +0,35 m

Dachbahnen gemäß  Herstellerangabe verkleben und verschweißen.

Die Ausführung der Anschlüsse gemäß DIN 4102 Teil 4
Abs. 8.7 als "gegen Flugfeuer und strahlende Wärme
widerstandsfähige Bedachung " ist sicherzustellen.
Alle diesbezüglichen Leistungen sind einzukalkulieren.

Hinweis zur Abrechnung:
Die Abrechnung des Randabschlusses erfolgt
einschließlich aller Knickausbildungen nach Fläche.
 Maßgebend ist die längste Abwicklung je Attika.

**02.01.0450 Innen- und Außenecke 2-lagige Abdichtung**
Innen- und Außenecke 2-lagige Abdichtung

Innenecke oder Außenecke als Zulage zur Ausführung der Randbahn im Bereich der Gebäudeecken.
Abrechnung je Gebäudeecke
Menge: 22,000 St

**02.01.0460 Antennendurchgang**
Antennendurchgang aus PUR mit Flansch für Bitumenbahnen, Nennweite 25 mm
Für Rundstahl 12 mm,
Länge ca. '150' mm,
mit Klebeflasch für Bitumenbahnen und Klemmanschluss am Austritt,
Das Aussparen der Dämmung und das  der Abdichtung ist einzukalkulieren.
Menge: 18,000 St

**02.01.0470 Dichtheitsprüfung**
Dichtheitsprüfung

Nach Fertigstellung der abschnittsweisen Dachabdichtung und unmittelbar vor Beginn der weiteren Dacharbeiten ist die Dachabdichtung zu überprüfen.
Diese Überprüfung erfolgt durch sog. "In-Augenscheinnahme", d.h. auf sichtbare und offene Mängel, deren Erkennung für den Dachdecker im Rahmen seiner Fachkunde, zumutbaren Möglichkeiten und Pflichten möglich sind.
Diese Überprüfung ersetzt nicht die förmliche Abnahme der Dachabdichtung.
Nach der Überprüfung ist sicherzustellen, dass die Abdichtung nicht durch Dritte (weiter) beschädigt werden kann. Die Abdichtung ist also unmittelbar nach dieser Begehung zu schützen.
Bei größeren Flächen, die abschnittsweise begrünt / bekiest werden, sollte die Abdichtung in Abschnitten unmittelbar vor Beginn der jeweiligen Arbeiten überprüft werden.
Der Dachdecker hat hierzu ein Begehungsprotokoll zu erstellen und ist auf Verlangen dem Auftraggeber vorzulegen. Einzukalkulieren ist eine Dichtigkeitsprobe der fertig verlegten,verschweißten und nahtversiegelten Abdichtungsbahn durch ein elektronischen Messverfahren, (z.B. Elektroimpulsverfahren) einschließlich aller erforderlicher Hilfsmaterialien und Installationsarbeiten. Ein Messprotokoll ist zu erstellen.
Menge: 2080,000 m2

*Hinweis: SCHUTZ DER DACHFLÄCHE*
SCHUTZ DER DACHFLÄCHE

Zum Schutz der Dachfläche sind die nachfolgend beschriebenen Schutzbahnen vollflächig zu verlegen.
Als Auflast sind die Betonplatten oder alternativ Teile der Kiesschüttung in tragbaren Gebinden als Lagesicherung so zu verteilen, dass  die Schutzlage als Fläche erhalten bleibt.

**02.01.0480 Schutzlage über Dachbahn Polyestervlies 300g/m2**
Schutzlage über der Dachbahn, aus Polyestervlies (PES), Masse 300 g/m2, lose verlegen

einschließlich temporärer Beschwerung mit Betonplatten oder Kies
Menge: 1780,000 m2

**02.01.0490 Ständer für Sat-Anlage/ Wetterstation**
Ständer für Sat-Anlage/ Wetterstation

Ständer für Sat-Anlage/ Wetterstation bestehend aus
Standfuß, Beschwerungsplatten und Vertikalrohr

- Standfuß aus verzinktem Stahl, geeignet zur Aufnahme von 4 Stück Gehwegplatten.
Alle Profile verschweißt.
Ausführung einschließlich Klemmverbindung für Gehwegplatten und Auflager aus XPS-Dämmplatten zum Schutz der Dämmung

- 4 Stück Gehwegplatten aus Beton
Plattengröße 50 x 50 x 5 cm
in Standfuß eingebaut und verschraubt

- Vertikalrohr
Rohr-Durchmesser 48 mm, Gesamthöhe ca. 90 cm
verschweißt mit Standfuß
feuerverzinkte Ausführung

Allgemeine technische Daten:
Feuerverzinkte superstabile Ausführung
Ausführung mit versenkten Schrauben
Passend für Plattengröße 50 x 50 cm
Auch 8 Platten können (mit optionalem Schraubenset) gestapelt werden
Hohe Standfestigkeit
Menge: 1,000 St

**Ausführungsbeschreibung 101 Ausführungsbeschreibung Attikaabdeckung**
*Ausführungsbeschreibung Attikaabdeckung*
Ausführungsbeschreibung zur Herstellung und Montage von  Mauerabdeckung und Dachrandabschluß

Attika-Abdeckung mit Neigung zur Dachfläche aus Aluminiumblech mit  Abkantungen und allem Zubehör  sturmsicher nach Herstellervorschrift verdeckt montieren.

Die Mauerabdeckung  ist als Gesamtsystem anzubieten, welches den " Richtlinien für die Ausführung von Flachdächern " sowie der DIN 1055, Blatt 4 entspricht.
bestehend aus:
- Abdeckbleche aus Aluminium mehrfach gekantet
  Attikaabdeckung, hergestellt aus Aluminium,
- Haltekörper aus stranggepresstem Aluminium auf  der Attika aus Holz  sturmsicher montieren.
- Verbindungsstücke aus stranggepresstem Aluminium mit kontrollierter Wasserableitung
- Gefälleunterlagen aus stranggepresstem Aluminium

Dachrandabschlussprofil
"horizontale"Seite mit ca. 3% Neigung nach innen
aus Aluminiumblech mit  Abkantungen und allem Zubehör  sturmsicher nach Herstellervorschrift verdeckt montieren.

Das Dachrandabschlussprofil  ist als Gesamtsystem anzubieten, welches den " Richtlinien für die Ausführung von Flachdächern " sowie der DIN 1055, Blatt 4 entspricht.
bestehend aus:
- Abdeckblechen aus Aluminium mehrfach gekantet
- Haltekörper aus stranggepresstem Aluminium an Attika aus Stahlbeton bzw. Seekiefersperrholzplatte  sturmsicher montieren.
Die Haltekörper sind in der geforderten Neigung als Unterkonstruktion zu montieren.
- Verbindungsstücke aus stranggepresstem Aluminium mit kontrollierter Wasserableitung

Die fachgerechte Stoßausbildung der Systeme mit kontrollierter Wasserführung sowie Ausdehnungsmöglichkeit im Stoßbereich ist zu gewährleisten.
Das System ist vor der Ausführung nachzuweisen.

**02.01.0500 Attikaabdeckprofil, Aluminium, Zuschnitt ca. 810mm, 4 Kantungen**
*** gemäß Ausführungsbeschreibung 101
Attikaabdeckprofil, Aluminium, Zuschnitt 810mm, 4 Kantungen

Position gilt für Herstellung, Lieferung und Montage von oberseitigen Attikaabdeckungen auf der Attika Bereich Ziegelmauerwerk

Ausführung:

Attikaabdeckprofil, Aluminium, Zuschnitt ca. 810 mm, 4 Kantungen, 25/80/660/20/25mm, d=2,0mm,
3 Grad Gefälle nach innen
lackiert, RAL - Farbton: nach Wahl AG

Einschließlich Unterkonstruktion aus korrosionsbeständigen Attikahalterungen

Montage auf bauseits vorhandener Attika mit folgendem Aufbau:
 (von oben nach unten)

- 2-lagiger Dachabdichtung aus Bitumen-Bahnen,
-Sperrholzplatte BFU d=18mm
-Zwischenlage aus Schaumglas
-Attikaaufkantung aus Stahlbeton

Einzellängen Attikaabdeckprofil:
jede Fassadenseite ist unter Verwendung möglichst großer Ausführungslängen ( 3,0 bis 4,0 m) möglichst mit gleich langen Kantteilen herzustellen, Kleinlängen unter 1,50m sind unzulässig

Attikahalterungen, Anzahl und Stärke nach statischer Erfordernis bzw. gemäß DIN.

Befestigungsmittel, Stoßverbinder und Attikahalterungen sind in die Einheitspreise mit einzukalkulieren.

Ausführungszeichnung Nr. :
AP_A_8.01_DA_DE_01-03_Dachdetails 01 - 03

Hersteller/Typ
ist vom Bieter in der Leitbeschreibung Fabrikatsliste einzutragen
Menge: 187,000 m

**02.01.0510 Attikaabdeck. Alu Innen- und Außenecken**
Ecke zum Attikaabdeckungsprofil,

Ausführung:
Herstellung mittels ca. 45° Gehrungsschnitt, Verbindung  als geschweißte Ecke
Die Eckausführung ist dem geplantem Verlauf der Attika anzupassen

Einschließlich Zuschnitt der Attikaabdeckungen sowie, Anpassen von Unterkonstruktion aus Attikahalterungen und farbgleicher Hinterlegung der Stoßfugen.

Kalkulationshinweis:
Abrechnung pro herzustellende Ecke.als Mehrpreis für Eckausführung.
Die Attikaabdeckung wird entsprechend der größten Länge
( Außenseite) abgerechnet.
Menge: 4,000 St
Leistungsbereich: 022

**02.01.0520 Fugenausführung Kompriband**
Fugenausführung Kompriband

Die Fuge zwischen Attikablech und Randstein des Sichtmauerwerkes ist mit Kompriband zu schließen.Fugenausführung Kompriband.
mittlere Dicke : ca. 25 mm
Menge: 187,000 m

**02.01.0530 Attikaabdeckprofil, Aluminium, Zuschnitt ca. 980mm**
*** gemäß Ausführungsbeschreibung 101
Attikaabdeckprofil, Aluminium, Zuschnitt 980mm,
4 Kantungen

Position gilt für Herstellung, Lieferung und Montage von oberseitigen Attikaabdeckungen auf der Attika Bereich Innenhof, Glasfassade

Ausführung:

Attikaabdeckprofil, Aluminium, Zuschnitt ca. 980 mm, 4 Kantungen, 20/80/770/80/20mm, d=3,0mm,
5 Grad Gefälle nach innen
lackiert, RAL - Farbton: nach Wahl AG

Einschließlich Unterkonstruktion aus korrosionsbeständigen Attikahalterungen

Montage auf bauseits vorhandener Attika mit folgendem Aufbau:
 (von oben nach unten)

- 2-lagiger Dachabdichtung aus Bitumen-Bahnen,
-  Holzbohle der Betonattika

Das Attikaabdeckprofil: ist unter Verwendung möglichst großer Ausführungslängen ( 3,0 bis 4,0 m) möglichst mit gleich langen Kantteilen herzustellen, Kleinlängen unter 1,50m sind unzulässig

Attikahalterungen, Anzahl und Stärke nach statischer Erfordernis bzw. gemäß DIN.

Befestigungsmittel, Stoßverbinder und Attikahalterungen sind in die Einheitspreise mit einzukalkulieren.

Ausführungszeichnung Nr. :
AP_A_8.01_DA_DE_01-03_Dachdetails 01 - 03

Hersteller/Typ
ist vom Bieter in der Leitbeschreibung Fabrikatsliste einzutragen
Menge: 57,000 m

**02.01.0540 Attikaabdeck. Alu Innen- und Außenecken**
Ecke zum Attikaabdeckungsprofil,

Ausführung:
Herstellung mittels ca. 45° Gehrungsschnitt, Verbindung  als geschweißte Ecke
Die Eckausführung ist dem geplantem Verlauf der Attika anzupassen

Einschließlich Zuschnitt der Attikaabdeckungen sowie,

Anpassen von Unterkonstruktion aus Attikahalterungen und farbgleicher Hinterlegung der Stoßfugen.

Kalkulationshinweis:
Abrechnung pro herzustellende Ecke als Mehrpreis für Eckausführung.
Die Attikaabdeckung wird entsprechend der größten Länge
( Außenseite) abgerechnet.
Menge: 4,000 St
Leistungsbereich: 022

*Hinweis: Stundenlohnarbeiten - Hinweistext*
Stundenlohnarbeiten - Hinweistext

Sind Stundenlohnarbeiten vorgesehen, so werden nur die auf  Anordnung des Auftraggebers tatsächlich erforderlichen und geleisteten Stunden vergütet.
Die Zuordnung erfolgt nach Art der beauftragten Tätigkeit und nicht nach der Qualifikation der ausführenden Person.
Die Ausführung der Stundenlohnarbeiten ist  vor Beginn der Arbeiten anzuzeigen.

Über Stundenlohnarbeiten hat der Auftragnehmer arbeitstäglich
Stundenlohnzettel einzureichen.

Arbeiten zur Herstellung einer provisorischen Dachentwässerung sowie Ausbau und Wiedereinbau bzw. Entsorgung bauseitiger Abdeckungen aus Holz von Öffnungen

**02.01.0550 Baufacharbeiter/-in sämtliche Kosten/Zuschläge**
Stundenlohnarbeiten durch Baufacharbeiter/-in
der Verrechnungssatz für die jeweilige Arbeitskraft umfasst sämtliche Aufwendungen wie Lohn- und Gehaltskosten, Lohn- und Gehaltsnebenkosten, Zuschläge, lohngebundene und lohnabhängige Kosten, sonstige Sozialkosten, Gemeinkosten, Wagnis und Gewinn.
Menge: 36,000 h

**02.01.0560 Schutzverwahrung der Randanschlüsse**
Schutzverwahrung der Randanschlüsse

Schutzverwahrung aus Aluminiumblech, Dicke 2 mm,
Zuschnitt bis ca. 350 mm,
1 Kantung
im oberen Bereich mechanisch befestigen,
unten in Kiesstreifen stecken.
Schutzverwahrung wird so ausgeführt, dass keine Abdichtungsbahn sichtbar ist und der UV-Strahlung ausgesetzt ist.
Menge: 244,000 m

#### Titel 02.02 Gründachaufbau, Schutzlagen, Wartungswege

*Hinweis: Gründachaufbau und Wartungswege*
Gründachaufbau und Wartungswege

Für die Ausführung aller Beläge nach Fertigstellung der Dachabdichtung ( Hauptleistung)  ist grundsätzlich ein getrennter Arbeitsabschnitt zu kalkulieren.
Nach Fertigstellung der Dachabdichtung wird zunächst das Lüftungsgerät aufgestellt und alle Lüftungsleitungen oberhalb der Dachebene verlegt und auf dem Dachpaket aufgeständert.
Die Dachbegrünung und Bekiesung  ist auch im Bereich der Lüftungsleitungen auszuführen.
Entsprechende Behinderung und Anpassungsarbeiten werden nicht gesondert vergütet und sind einzukalkulieren.

**02.02.0010 Schutzlage über Dachbahn Bautenschutzmatte D 6mm**
Schutzlage über der Dachbahn, aus Bautenschutzmatten oder -platten, aus Gummigranulat, Dicke 6 mm, lose verlegen.
Menge: 205,000 m2

**02.02.0020 Dachrandprofil 100x100 als Abschluß des Gründachaufbaues**
Dachrandprofil 100x100mm als Abschluß des Gründachaufbaues

Dachrandprofil als Abschluß des Gründachaufbaues aus
Aluminium, Schenkellänge ca. 100x 100 mm,
über Eck geschlitzt, Materialdicke 1,5 mm,
im Bereich zwischen Betonplatten und Kies bzw.
Gründachaufbau und Kiesbelag
liefern und einschl. Stoß- und Eckverbinder  nach Herstellerangaben einbauen.
Menge: 625,000 m

**02.02.0030 Auflast Betonpl. Platten 50/50cm D 4cm.**
Oberflächenschutz/Auflast aus Betonplatten Plattengröße 50/50 cm, Dicke 4 cm, auf vorh. Schutzlage, Verlegung in Teilflächen
Menge: 245,000 m2

**02.02.0040 Auflast Kiesschüttung D 60mm**
*** Leitbeschreibung
STLB-Bau 2019-04 021
Oberflächenschutz/Auflast als Schüttung aus gewaschenem Kies, Körnung 16/32, Schüttdicke 60 mm.
Menge: 350,000 m2
Leistungsbereich: 021
*Unterbeschreibung 1 Auflast Kiesschüttung*
Auflast Kiesschüttung,

Ausführung streifenförmig an Dachrändern, Regelbreite 50 cm,
streifenförmig im Bereich Kehlen von Notabläufen, Regelbreite 60 cm,
Einzelflächen ab ca. 0,75 m2 im Bereich von Dachdurchführungen und flächig im Bereich von Oberlichtern und verdichteten Durchführungen

*Hinweis: Extensives Gründach, mehrlagig*
Extensives Gründach, mehrlagig

Die nachfolgend beschriebenen Positionen müssen gemäß Herstellerangabe ausgeführt werden.
Systemhöhe ca. 10 cm

Die ausgeschriebenen Leistungen beinhalten den neuesten
Stand der Technik und Vegetationskunde unter besonderer
Beachtung nachstehender Richtlinien.

Grundsätze der Dachbegrünungen (neueste Fassung)
Herausgeber : F L L - Forschungsgesellschaft
Landschaftsentwicklung/ Landschaftsbau
Friedensplatz 4,
53111 Bonn

**02.02.0050 Drän- und Wasserspeicherelement, 25 mm**
Drän- und Wasserspeicherelement, 25 mm

Drän- und Wasserspeicherelement für extensive Begrünung
 liefern und nach Herstellerangaben einbauen.
Eigenschaften:
Material: HDPE-Recycling-Regenerat
Nenndicke: ca. 25 mm
Flächengewicht: ca. 1,35 kg/m²
Öffnungen zur Belüftung und Diffusion, trittstabil,
max. Druckfestigkeit unverfüllt: 200 kN/m²
Entwässerungsleistung geprüft nach DIN EN ISO 12958
bei 2% Gefälle: 1,41 l/(m*s)
Füllvolumen (lose): ca. 7,5 l/m²
Wasserspeicherfähigkeit (unverfüllt): ca. 5 l/m²

Verlegung mit großer Auflagefläche nach oben.
Menge: 1170,000 m2

**02.02.0060 Filtervlies als Filterschicht, PP, 105 g/m2**
Filtervlies  als Filterschicht, PP, 105 g/m2

Einsatzbereich:
Auf Extensiv-/Intensivbegrünungen zwischen Dränschicht und Substrat/Tragschicht mit 10 cm Überlappung verlegen

Eigenschaften:
Material: 100 % PP (Polypropylen)
Nenndicke: ca. 1,1 mm
Flächengewicht: ca. 105 g/m²
Festigkeitsklasse: GRK 2
Vertikale Wasserdurchlässigkeit nach EN ISO 11058: 130 l/(m²*s)
Menge: 1170,000 m2

**02.02.0070 Extensiv-Mehrschichtsubstrat**
Extensiv-Mehrschichtsubstrat für Einschichtaufbau
auf mehrschichtiger Bauweise,
als Vegetationstragschicht für Extensivbegrünungen, auf Dachflächen mit hoher Tragfähigkeit, strukturstabilisiert für breites Pflanzenspektrum geeignet, liefern und auf die natürlich verdichtete
strukturstabilisiert für breites Pflanzenspektrum geeignet,
liefern und auf die fertige verdichtete
Schichthöhe von 7 cm einbauen.

Der materialbezogene Verdichtungsfaktor beträgt:
Allgemein: ca. 1,20

Kenndaten:
max. Wasserkap.: > 35 Vol%
organ. Substanz: < 65 g/l
pH-Wert: 6,0-8,5
Gewicht wassergesättigt: ca. 1320-1680 kg/m³
Menge: 1170,000 m2

**02.02.0080 Saatgut und Sedumsprossen - Nassansaat**
Saatgut  und Sedumsprossen - Nassansaat

Extensivbegrünung im Nassansaatverfahren herstellen.

Saatgut  mit 30 Kräuterarten (ca. 1200 Korn/m²), sowie 50 g/m² Sedumsprossen bestehend aus mind. 4-5 Sedumarten.

Alle benachbarten Bauteile, Dachränder und Durchbrüche sind vor Verunreinigung zu schützen.
Menge: 1170,000 m2

**02.02.0090 Fertigstellungspflege der Extensivbegrünung**
Fertigstellungspflege der Extensivbegrünung
durch Pflanzung nach DIN 18916 und bis zur Abnahme der
Fläche in Anlehnung an die Richtlinien für
Dachbegrünung erbringen.
Ausgefallene Pflanzen ergänzen, unerwünschten
Fremdbewuchs entfernen, Flächen lockern, Kiesflächen
säubern.
Rückschnitt der Pflanzen nach Erfordernis, bei Bedarf
wässern und düngen.
Menge: 1170,000 m2
